# K064 Ausbau der OD Kerschenbach
Angebotsaufforderung (GAEB DA XML 3.2, DA83)
Projekt: A21-18-0032
Währung: EUR
Vergabeart: Öffentliche Ausschreibung
Eröffnung: 09.09.2026 10:30:00
Ende der Zuschlagsfrist: 04.11.2026
Auftraggeber: LBM Gerolstein, Landesbetrieb Mobilität Gerolstein, LBM Gerolstein,Brunnenstr.1,54568 Gerolstein, Brunnenstraße 1, 54568 Gerolstein, Telefon 06591 818-0, E-Mail lbm@lbm-gerolstein.rlp.de; DV-Nummer: DV-Numme; Vergabenummer: Vergabenummer
Erstellt mit: GXML Toolbox V3.3 R20210630, iTWO_64 V12.0.618, 25.08.2026

## 277_K K064 Ausbau der OD Kerschenbach
Datum: 25.08.2026

### Bereich 00 AUSBAU DER OD KERSCHENBACH

#### Abschnitt 00.00 BAUSTELLENEINRICHTUNG

*Hinweis: Der Abschnitt 00.00*

**00.00.0001 Baustelle einrichten Dies.LV-Abschn.*Zufahrt vorh.**
*** Pauschalposition
StL-Nr. 1910110721
Menge: 1,000 Psch
Leistungsbereichkatalog: 101

**00.00.0002 Baustelle räumen Sämtl. LV-Abschn.**
*** Pauschalposition
StL-Nr. 1910111201
Menge: 1,000 Psch
Leistungsbereichkatalog: 101

**00.00.0003 Bauzaun aufstellen und entfernen Zaunhöhe 2,0 m*Stahlgitter-FT**
StL-Nr. 1910120733
Menge: 60,000 m
Leistungsbereichkatalog: 101

**00.00.0004 Bauzaun umsetzen Zaunhöhe 2,0 m*StahlgitterFT**
StL-Nr. 1910121233
Menge: 30,000 m
Leistungsbereichkatalog: 101

*Hinweis: Vollsperrung*

**00.00.0005 Verkehrssicherung läng.Dauer durchf Arb.st.u. Uml.str*VZ-Plan des AG außer/in Kraft s. Geb.ü.100b.200Eu.**
*** Pauschalposition
StL-Nr. 2110512531100094
Menge: 1,000 Psch
Leistungsbereichkatalog: 105

**00.00.0006 Verkehrssich. läng. Dauer vorhalten wie Vorposition**
StL-Nr. 2110511019
Menge: 800,000 d
Leistungsbereichkatalog: 105

**00.00.0007 Kontrolle d. Verkehrss. an Arb.st.**
StL-Nr. 2110590599
Menge: 800,000 d
Leistungsbereichkatalog: 105

**00.00.0008 Kontrolle d. Verkehrss. a. Uml.str.**
StL-Nr. 2110591099
Menge: 800,000 d
Leistungsbereichkatalog: 105

*Hinweis: Position gilt für sämtliche Bauabschnitte*

**00.00.0009 Verkehrssicherung, einbahnig, einr. LZA,automatisch Laenge 3OO m Warnl.+Bel., Anf. VZ-Plan**
*** Pauschalposition
Menge: 1,000 Psch

*Hinweis: Mobile Auskreuzvorrichtung*

**00.00.0010 Verkehrsschild verändern Schild Größe 2*Höhe bis 2,00 m a./i.Kraft setzen*mob.Auskreuzvorr.**
StL-Nr. 211052102131
Menge: 10,000 St
Leistungsbereichkatalog: 105

*Hinweis: Mobile Auskreuzvorrichtung*

**00.00.0011 Verkehrsschild verändern Schild Größe 2*Höhe über 2,00 m a./i.Kraft setzen*mob.Auskreuzvorr.**
StL-Nr. 211052102231
Menge: 1,000 St
Leistungsbereichkatalog: 105

*Hinweis: Schilder, die zusätzlich zu den*

**00.00.0012 Verkehrstafel aufb., abb., vorh. Typ RA1 Höhe 2,00 m**
StL-Nr. 2110524599109299
Menge: 1,000 St
Leistungsbereichkatalog: 105

*Hinweis: Schilder, die zusätzlich zu den*

**00.00.0013 Verkehrstafel aufb., abb., vorh. Typ RA1 Höhe 2,00 m**
StL-Nr. 2110524599109299
Menge: 1,000 St
Leistungsbereichkatalog: 105

*Hinweis: Schilder, die zusätzlich zu den*

**00.00.0014 Verkehrsschild aufbauen u. abbauen Ronde,Dreie.Quad.*Größe 1 Typ RA1 Höhe 2,00 m**
StL-Nr. 21105203111093
Menge: 5,000 St
Leistungsbereichkatalog: 105

*Hinweis: Schilder, die zusätzlich zu den*

**00.00.0015 Verkehrsschild aufbauen u. abbauen Ronde,Dreie.Quad.*Größe 1 Typ RA1*Höhe 2,00 m**
StL-Nr. 21105203111993
Menge: 2,000 St
Leistungsbereichkatalog: 105

**00.00.0016 Vorankündigung erstellen**
*** Pauschalposition
StL-Nr. 19101508
Menge: 1,000 Psch
Leistungsbereichkatalog: 101

**00.00.0017 SiGe-Plan erstellen**
*** Pauschalposition
StL-Nr. 19101513
Menge: 1,000 Psch
Leistungsbereichkatalog: 101

**00.00.0018 SiGe-Plan des AG fortschreiben**
*** Pauschalposition
StL-Nr. 19101518
Menge: 1,000 Psch
Leistungsbereichkatalog: 101

**00.00.0019 SiGe-Koordinator stellen.**
*** Pauschalposition
StL-Nr. 19101528
Menge: 1,000 Psch
Leistungsbereichkatalog: 101

**00.00.0020 Behelfsüberfahrt herstellen**
Menge: 5,000 St

**00.00.0021 Grabenbrücke für Fußgänger**
Menge: 5,000 St

*Hinweis: Zu begehende Flächen werden nach*

**00.00.0022 Flächensondierung durchführen Tiefe über 1-3 m Eisen entfernen**
StL-Nr. 21126201003091
Menge: 7500,000 m2

**00.00.0023 Flächensondierung Zulage**
Menge: 1600,000 m2

*Hinweis: Vorhandene Störkörper/Anomalien*

**00.00.0024 Störkörper freilegen/identifizieren**
StL-Nr. 21126301
Menge: 10,000 St

**00.00.0025 Tageslohnarbeiten**
Menge: 10,000 d

**00.00.0026 Stundenlohnarbeiten durch Baugerät**
Menge: 5,000 h

**00.00.0027 Müllabfuhr organisieren**
*** Pauschalposition
Menge: 1,000 Psch

#### Abschnitt 00.01 KONTROLLPRÜFUNG

**00.01.0001 Belastungsfahrzeug bereitstellen**
StL-Nr. 19101707
Menge: 6,000 h
Leistungsbereichkatalog: 101

**00.01.0002 Probegefäß liefern*Mithilfe Kprüf.**
StL-Nr. 1910171291
Menge: 7,000 St
Leistungsbereichkatalog: 101

*Hinweis: Durch die nachf. Positionen*

**00.01.0003 Gegenpole für Kontrollpr. verlegen*Schicht o.Bindem.**
StL-Nr. 191017379904
Menge: 8,000 St
Leistungsbereichkatalog: 101

*Hinweis: Durch die nachf. Positionen*

**00.01.0004 Gegenpole für Kontrollpr. verlegen*Asphalt**
StL-Nr. 191017379901
Menge: 8,000 St
Leistungsbereichkatalog: 101

#### Abschnitt 00.02 ERD- UND LANDSCHAFTSBAU

*Hinweis: Die nachf. Positionen*

**00.02.0001 Strauchbestand roden*verfüll/Boden AG Wst.Verw.AN*S.Abr. Verw. AN**
StL-Nr. 24106010901101
Menge: 25,000 m2
Leistungsbereichkatalog: 106

**00.02.0002 Strauchbestand roden*verfüll/Boden AG Wst.Verw.AN*S.Abr. Verw. AN**
StL-Nr. 24106010901101
Menge: 70,000 m2
Leistungsbereichkatalog: 106

**00.02.0003 Strauchbestand roden*verfüll/Boden AG Wst.Verw.AN*S.Abr. Verw. AN**
StL-Nr. 24106010901101
Menge: 60,000 m2
Leistungsbereichkatalog: 106

**00.02.0004 Strauchbestand roden*verfüll/Boden AG Wst.Verw.AN*S.Abr. Verw. AN**
StL-Nr. 24106010901101
Menge: 12,000 m2
Leistungsbereichkatalog: 106

**00.02.0005 Bäume fällen mit Roden DU über 0,1-0,3 m*verdicht/Baust.AN Holz Verwert. AN*Wst.Verwert. AN S.Abr.Verwert. AN**
StL-Nr. 24106033104111
Menge: 2,000 St
Leistungsbereichkatalog: 106

**00.02.0006 Bäume fällen mit Roden DU über 0,3-0,5 m*verdicht/Baust.AN Holz Verwert. AN*Wst.Verwert. AN S.Abr.Verwert. AN**
StL-Nr. 24106033204111
Menge: 2,000 St
Leistungsbereichkatalog: 106

**00.02.0007 Bäume fällen mit Roden DU über 0,5-0,75m*verdicht/Baust.AN Holz Verwert. AN*Wst.Verwert. AN S.Abr.Verwert. AN**
StL-Nr. 24106033304111
Menge: 1,000 St
Leistungsbereichkatalog: 106

**00.02.0008 Wurzelstöcke ausfräsen DU über 0,1-0,3 m*Tiefe bis 30 cm verdicht/Baust.AN*Fräsgut Verw. AN**
StL-Nr. 24106023110401
Menge: 2,000 St
Leistungsbereichkatalog: 106

**00.02.0009 Wurzelstöcke ausfräsen DU über 0,3-0,5 m*Tiefe bis 30 cm verdicht/Baust.AN*Fräsgut Verw. AN**
StL-Nr. 24106023210401
Menge: 4,000 St
Leistungsbereichkatalog: 106

**00.02.0010 Wurzelstöcke ausfräsen DU über 0,5-0,75m*Tiefe bis 30 cm verdicht/Baust.AN*Fräsgut Verw. AN**
StL-Nr. 24106023310401
Menge: 1,000 St
Leistungsbereichkatalog: 106

**00.02.0011 Wurzelstöcke ausfräsen DU über 0,75-1 m*Tiefe bis 30 cm verdicht/Baust.AN*Fräsgut Verw. AN**
StL-Nr. 24106023410401
Menge: 1,000 St
Leistungsbereichkatalog: 106

**00.02.0012 Schutz für Baumstamm herstellen StU bis 50 cm*Polst. Wahl AN Bohle 40 mm Schutz Verwert.AN**
StL-Nr. 21107004132901
Menge: 4,000 St
Leistungsbereichkatalog: 107

**00.02.0013 Schutz für Baumstamm herstellen StU ü. 50-100 cm*Polst. Wahl AN Bohle 40 mm*Höhe mind. 3,00m Schutz Verwert.AN**
StL-Nr. 21107004232301
Menge: 2,000 St
Leistungsbereichkatalog: 107

*Hinweis: Einzelflächen und schmalen Streifen*

**00.02.0014 Vegetationsdecke bearbeiten**
StL-Nr. 24106103
Menge: 250,000 m2
Leistungsbereichkatalog: 106

**00.02.0015 Oberboden abtragen und lagern Abtr.über 10-30cm*Oberboden AN lag. Lagerfl.AN Bauz.*Abrechnung Abtrag**
StL-Nr. 24106110002311
Menge: 300,000 m3
Leistungsbereichkatalog: 106

**00.02.0016 Oberboden des AG andecken Seiten-/Trennstr. Andeckung 10-30 cm Boden a.fördern Abrechnung Abtrag**
Menge: 300,000 m3

*Hinweis: Steinfreier (gesiebter) Oberboden (Größtkorn 10 mm)*

**00.02.0017 Oberboden liefern und andecken*bündigFahrbahnrd.*Abrechng.Auftrag**
StL-Nr. 241061609191
Menge: 150,000 m3
Leistungsbereichkatalog: 106

*Hinweis: Steinfreier (gesiebter) Oberboden (Größtkorn 10 mm)*

**00.02.0018 Oberboden liefern und andecken*bündigFahrbahnrd.*Abrechng.Auftrag**
StL-Nr. 241061609191
Menge: 130,000 m3
Leistungsbereichkatalog: 106

*Hinweis: siehe Anlage 30*

**00.02.0019 Baumpflanzsubstrat liefern und einbauen, unter Verkehrsflächen St verdicht. 45MN/m2**
Menge: 15,000 m3

*Hinweis: siehe Anlage 30*

**00.02.0020 Vegetationssubstrat liefern u einb. Einbau bis 8 cm unter OK in Pflanzbeete, Andeckung 20-60cm**
Menge: 10,000 m3

**00.02.0021 Rasenansaat mit RSM Regio herst.*Feinplanum lock.**
StL-Nr. 2110720409199900
Menge: 500,000 m2
Leistungsbereichkatalog: 107

*Hinweis: Für private Flächen nach Anordnung der Bauleitung*

**00.02.0022 Rasenansaat mit RSM herstellen*Feinplanum lock.**
StL-Nr. 21107202091990
Menge: 820,000 m2
Leistungsbereichkatalog: 107

*Hinweis: Leistungen dieser Pos. bedürfen der ausdrücklichen*

**00.02.0023 Handschachtung für Suchgräben**
Menge: 10,000 m3

*Hinweis: Leistungen dieser Pos. bedürfen der ausdrücklichen*

**00.02.0024 Ausschachtungsarbeiten durchführen**
Menge: 5,000 h

*Hinweis: Leistungen dieser Pos. bedürfen der ausdrücklichen*

**00.02.0025 Suchgraben herstellen Bagger bis 0,4 m3**
Menge: 5,000 h

*Hinweis: Sämtliche Erdarbeiten für die Fahrbahn,Gehwege,Bösch-*

**00.02.0026 Boden lös. m.gefährl. Inhaltsstoff. Planum nicht ges.*Abrechnung Abtrag**
StL-Nr. 24106220990011
Menge: 1700,000 m3
Leistungsbereichkatalog: 106

*Hinweis: Boden bzw. Unterbau (z. B. ungebun-*

**00.02.0027 Boden bzw. Unterbau (z. B. ungebundene Tragschicht) mit gefährlichen Inhaltsstoffen transportieren und nach Wahl des AN verwerten Verwertung nachweisen**
Menge: 500,000 t
Leistungsbereichkatalog: 106

*Hinweis: Boden bzw. Unterbau (z. B. ungebun-*

**00.02.0028 Boden bzw. Unterbau (z. B. ungebundene Tragschicht) mit gefährlichen Inhaltsstoffen transportieren und nach Wahl des AN verwerten Verwertung nachweisen**
Menge: 3100,000 t
Leistungsbereichkatalog: 106

*Hinweis: Sämtliche Erdarbeiten für die Fahrbahn,Gehwege,Bösch-*

**00.02.0029 Boden bzw. Fels lösen und entsorgen profilg. lösen Felsvert.B. verf.*Planum nicht ges. Abrechnung Abtrag Verwertung nachw.**
Menge: 3000,000 m3
Leistungsbereichkatalog: 106

*Hinweis: Als ZULAGE zu der Position 00.02.0027*

**00.02.0030 Nur für den Verbreiterungsstreifen im Hocheinbaubereich Aushub des Erdplanums bzw. Dammauflagers für die Fahrbahn, Böschungen, Bankette usw..**
Menge: 60,000 m3

*Hinweis: Als ZULAGE zu den vorgenannten Erdaushubpostionen entsprechend der Belastungklasse.*

**00.02.0031 Mehraushub unterhalb des Erdplanums, als ZULAGE zu den vorgenannten Erdaushubpositionen**
Menge: 850,000 m3

**00.02.0032 Boden bzw. Fels lösen und einbauen*Verbess. Wahl AN*Abrechnung Abtrag**
StL-Nr. 2410620391900001
Menge: 100,000 m3
Leistungsbereichkatalog: 106

**00.02.0033 Unterbaumaterial lösen u. zwischenl**
Menge: 100,000 m3

**00.02.0034 Unterbaumaterial aus Zwischenlager**
Menge: 80,000 m3

**00.02.0035 Unterbaumaterial aus Zwischenlager**
Menge: 20,000 m3

**00.02.0036 Bodenmassen abdecken**
Menge: 200,000 m2

**00.02.0037 Abtreppung herstellen**
StL-Nr. 2410624099
Menge: 100,000 m
Leistungsbereichkatalog: 106

*Hinweis: Für die Erd- und Frostschutzarbeiten*

**00.02.0038 Erschwernis entlang Häuser, Mauern**
Menge: 450,000 m

*Hinweis: Auf Anordnung des AG.*

**00.02.0039 Böschung profilieren**
Menge: 200,000 m2

**00.02.0040 Anrampung herstellen Anrampung vor Zufahrten Material nach Wahl des AN**
Menge: 300,000 m

**00.02.0041 Boden im Wurzelber. von Hand abtr. Abtrag n.Zeichng.*Boden entsorgen**
Menge: 8,000 m3

**00.02.0042 Wurzelabdeckung bei Abgrab. herst. Matten*Feucht halten Abd. entsorgen**
Menge: 12,000 m2

**00.02.0043 Wurzelsperre einbauen Kunststoffbahn*Tiefe 1,00 m Graben ausheben*Boden Unterl. AG**
StL-Nr. 211070162212
Menge: 10,000 m
Leistungsbereichkatalog: 107

**00.02.0044 Geotextil als Trennschicht verlegen Nutz.Dauer>25Jahr*pH 4-9 GRK 5 verlegen quer*Abr. Überdeckung**
StL-Nr. 2410640321029101
Menge: 250,000 m2
Leistungsbereichkatalog: 106

**00.02.0045 Baustoff liefern und einbauen*Wasserschutzgeb.*Planum nicht ges. Abrechng. Auftrag**
StL-Nr. 24106243919101
Menge: 30,000 m3
Leistungsbereichkatalog: 106

*Hinweis: Grobgestein 60/120*

**00.02.0046 Baustoff liefern und einbauen*Wasserschutzgeb. Vertiefungen*Planum nicht ges. Abrechng. Auftrag**
StL-Nr. 24106243912101
Menge: 850,000 m3
Leistungsbereichkatalog: 106

**00.02.0047 Zementmörtel einbauen**
Menge: 10,000 m3

**00.02.0048 Stampfbeton einbauen**
Menge: 5,000 m3

**00.02.0049 Bankettbefestigung herstellen**
Menge: 10,000 m
Leistungsbereichkatalog: 115

**00.02.0050 Bankett schälen 12 tief+ 6 hoch**
StL-Nr. 2211204099199099
Menge: 820,000 m
Leistungsbereichkatalog: 112

*Hinweis: Bankettbreite 0,50 m*

**00.02.0051 Bankett profilgerecht herstellen 12 tief+ 6 hoch**
StL-Nr. 2211270699991999
Menge: 230,000 m
Leistungsbereichkatalog: 112

*Hinweis: Bankettbreite 0,75 m*

**00.02.0052 Bankett profilgerecht herstellen 12 tief+ 6 hoch**
StL-Nr. 2211270699991999
Menge: 20,000 m
Leistungsbereichkatalog: 112

*Hinweis: Bankettbreite 1,00 m*

**00.02.0053 Bankett profilgerecht herstellen 12 tief+ 6 hoch**
StL-Nr. 2211270699991999
Menge: 370,000 m
Leistungsbereichkatalog: 112

*Hinweis: Bankettbreite 1,50 m*

**00.02.0054 Bankett profilgerecht herstellen 12 tief+ 6 hoch**
StL-Nr. 2211270699991999
Menge: 60,000 m
Leistungsbereichkatalog: 112

**00.02.0055 Baustoffgemisch für Bankett liefern**
Menge: 380,000 t
Leistungsbereichkatalog: 112

**00.02.0056 Erschwernis durch Einbauten**
StL-Nr. 2211290799
Menge: 4,000 St
Leistungsbereichkatalog: 112

*Hinweis: Es handelt sich um das Herstellen der Bankette bzw.*

**00.02.0057 Rasen auf Min.Stoffgem. Minstoff 0/45 mm*Bünd.Fahrbahnrd.*Saatgut des AN**
Menge: 140,000 m2

#### Abschnitt 00.03 ENTWÄSSERUNG

*Hinweis: Rohr bis DN 250*

**00.03.0001 Entwässerungsrohrleitung abbrechen Tiefe bis 1,25 m*Ausb. verwerten**
StL-Nr. 24110305990101
Menge: 100,000 m
Leistungsbereichkatalog: 110

*Hinweis: Rohr bis DN 250*

**00.03.0002 Entwässerungsrohrleitung abbrechen Tiefe ü.1,25-1,75*Ausb. verwerten**
StL-Nr. 24110305990201
Menge: 60,000 m
Leistungsbereichkatalog: 110

*Hinweis: Rohr DN 250 - 500*

**00.03.0003 Entwässerungsrohrleitung abbrechen Tiefe bis 1,25 m*Ausb. verwerten**
StL-Nr. 24110305990101
Menge: 50,000 m
Leistungsbereichkatalog: 110

*Hinweis: Rohr DN 250 - 500, Gusseisen*

**00.03.0004 Entwässerungsrohrleitung abbrechen Tiefe bis 1,25 m*Ausb. verwerten**
StL-Nr. 24110305990101
Menge: 20,000 m
Leistungsbereichkatalog: 110

*Hinweis: Rohr DN 250 - 500*

**00.03.0005 Entwässerungsrohrleitung abbrechen Tiefe ü.1,25-1,75*Ausb. verwerten**
StL-Nr. 24110305990201
Menge: 20,000 m
Leistungsbereichkatalog: 110

*Hinweis: Einschl. der erforderlichen Erdarbeiten an der*

**00.03.0006 Straßenablauf ausbauen Betonfertigteile*Tiefe bis 1,25 m StrA in bef. Fl.*Ausbau verwerten**
StL-Nr. 24110506112001
Menge: 34,000 St
Leistungsbereichkatalog: 110

**00.03.0007 Schachtabdeckung freilegen und ausbauen Abdeckung in bef. Fläche Ausbau verwerten**
Menge: 3,000 St
Leistungsbereichkatalog: 110

*Hinweis: St. 0+108 links und St. 0+225 links*

**00.03.0008 Einlaufbauwerk mit Bergrost abbrechen, Querschnitt ca. 1,00 m x 0,50 m. Tiefe bis 2,00 m*Abbr. verwerten Verbau einrechnen**
Menge: 2,000 St
Leistungsbereichkatalog: 110

**00.03.0009 Hohlraum verfüllen mit Dämmer**
Menge: 20,000 m

**00.03.0010 Füllrohre zur Verfüllung als Zulage**
Menge: 4,000 St

**00.03.0011 Kastenrinne ausbauen**
Menge: 10,000 m

**00.03.0012 Grabenprofil wiederherstellen Aushub -0,25 m3/m Graben mit Wasser**
StL-Nr. 241065102901
Menge: 50,000 m
Leistungsbereichkatalog: 106

**00.03.0013 Graben herstellen gewachsener Boden*Grab. Unterl. AG Böschneig. 1:1,5**
StL-Nr. 2410652021991900
Menge: 80,000 m
Leistungsbereichkatalog: 106

**00.03.0014 Mulde herstellen gewachsener Boden 1:3 und flacher**
StL-Nr. 2410651329991999
Menge: 20,000 m
Leistungsbereichkatalog: 106

**00.03.0015 Mulde herstellen gewachsener Boden 1:3 und flacher**
StL-Nr. 2410651329991999
Menge: 10,000 m
Leistungsbereichkatalog: 106

**00.03.0016 Mulde herstellen gewachsener Boden 1:3 und flacher**
StL-Nr. 2410651329991999
Menge: 5,000 m
Leistungsbereichkatalog: 106

**00.03.0017 Sohlschwellen herstellen**
Menge: 8,000 m

**00.03.0018 Sohlschwellen herstellen**
Menge: 2,000 m

**00.03.0019 Entwässerungsleitung reinigen Kamera/Dicht.*Rohr DN bis 300*Räumg.bes.Kost.AN**
StL-Nr. 24110903119993
Menge: 100,000 m
Leistungsbereichkatalog: 110

**00.03.0020 Kameradurchfahrung ausführen*Betrieb/Wasserhtg Anschlussleitung*Dokumentation ISY-Bau/Unterl.AG**
StL-Nr. 2411091299992211
Menge: 100,000 m
Leistungsbereichkatalog: 110

*Hinweis: Gilt für alle nachfolgenden Graben- und Baugrubenposi-*

**00.03.0021 Leitungsgr. m. Schachtbaugr. herst. gew. Boden*m.Verb./+10 m3 W. Aushub verwerten**
StL-Nr. 2410821529919920
Menge: 350,000 m3
Leistungsbereichkatalog: 108

**00.03.0022 Leitungsgr. m. Schachtbaugr. herst. gew. Boden*m.Verb./+10 m3 W. Aushub verwerten**
StL-Nr. 2410821529919920
Menge: 200,000 m3
Leistungsbereichkatalog: 108

**00.03.0023 Leitungsgr. m. Schachtbaugr. herst. gew. Boden*m.Verb./+10 m3 W. Aushub verwerten**
StL-Nr. 2410821529919920
Menge: 80,000 m3
Leistungsbereichkatalog: 108

**00.03.0024 Leitungsgr. m. Schachtbaugr. herst. gew. Boden*m.Verb./+10 m3 W. Aushub verwerten**
StL-Nr. 2410821529919920
Menge: 140,000 m3
Leistungsbereichkatalog: 108

**00.03.0025 Leitungsgr. m. Schachtbaugr. herst. gew. Boden*m.Verb./+10 m3 W. Aushub verwerten**
StL-Nr. 2410821529919920
Menge: 100,000 m3
Leistungsbereichkatalog: 108

**00.03.0026 Leitungsgr. m. Schachtbaugr. herst. gew. Boden*m.Verb./+10 m3 W. Aushub verwerten**
StL-Nr. 2410821529919920
Menge: 140,000 m3
Leistungsbereichkatalog: 108

**00.03.0027 Leitungsgr. m. Schachtbaugr. herst. gew. Boden*m.Verb./+10 m3 W. Aushub verwerten**
StL-Nr. 2410821529919920
Menge: 180,000 m3
Leistungsbereichkatalog: 108

**00.03.0028 Leitungsgr. m. Schachtbaugr. herst. gew. Boden*m.Verb./+10 m3 W. Aushub verwerten**
StL-Nr. 2410821529919920
Menge: 100,000 m3
Leistungsbereichkatalog: 108

**00.03.0029 Sand einbauen**
Menge: 270,000 m3

**00.03.0030 Baustoff lief.,in Leitungsgr. einb.*WSG geeignet oberh.Leitungsz.*Abrechnung senkr.**
StL-Nr. 24108238999111
Menge: 200,000 m3
Leistungsbereichkatalog: 108

**00.03.0031 Pumpe einsetzen und betreiben FD bis 12 m3/h Entf.Vorfl. 150 m**
Menge: 10,000 h

*Hinweis: In mehreren Teilabschnitten*

**00.03.0032 Sickerrohrleitung verlegen in Sickerstrang*Rohr DN 150 Teilsickerrohr*PE-HD-Rohr,Typ R2 Sohle=Boden AN*Tiefe bis 1,25 m**
StL-Nr. 24110229332141
Menge: 1730,000 m
Leistungsbereichkatalog: 110

*Hinweis: In mehreren Teilabschnitten*

**00.03.0033 Sickerstrang herstellen im Straßenkörp.*B ü. 0,30-0,40 m Tiefe bis 0,50 m**
StL-Nr. 24110224121099
Menge: 1730,000 m
Leistungsbereichkatalog: 110

*Hinweis: PVC-U-Rohr DN 100*

**00.03.0034 Anschlussleitung herstellen*PVC-U-Rohr Rohrverb.Wahl AN*Bettung Typ 1 Tiefe bis 1,25 m*Überdeckg.bis 1 m LM 1, Statik.*Ringst. Kl.SN 16**
StL-Nr. 2411031593111133
Menge: 10,000 m
Leistungsbereichkatalog: 110

*Hinweis: PVC-U-Rohr DN 100*

**00.03.0035 Anschlussleitung herstellen*PVC-U-Rohr Rohrverb.Wahl AN*Bettung Typ 1 T ü. 1,25-1,75 m*Überdeckg.ü.1-2 m LM 1, Statik.*Ringst. Kl.SN 16**
StL-Nr. 2411031593112233
Menge: 10,000 m
Leistungsbereichkatalog: 110

**00.03.0036 Anschlussleitung herstellen Rohr DN 150*PVC-U-Rohr Rohrverb.Wahl AN*Bettung Typ 1 Tiefe bis 1,25 m*Überdeckg.bis 1 m LM 1, Statik.*Ringst. Kl.SN 16**
StL-Nr. 2411031523111133
Menge: 200,000 m
Leistungsbereichkatalog: 110

**00.03.0037 Anschlussleitung herstellen Rohr DN 150*PVC-U-Rohr Rohrverb.Wahl AN*Bettung Typ 1 T ü. 1,25-1,75 m*Überdeckg.ü.1-2 m LM 1, Statik.*Ringst. Kl.SN 16**
StL-Nr. 2411031523112233
Menge: 80,000 m
Leistungsbereichkatalog: 110

**00.03.0038 Anschlussleitung herstellen Rohr DN 150*PVC-U-Rohr Rohrverb.Wahl AN*Bettung Typ 1*Überdeckg.ü.2-4 m LM 1, Statik.*Ringst. Kl.SN 16**
StL-Nr. 2411031523119333
Menge: 40,000 m
Leistungsbereichkatalog: 110

**00.03.0039 Anschlussleitung herstellen Rohr DN 200*PVC-U-Rohr Rohrverb.Wahl AN*Bettung Typ 3 Tiefe bis 1,25 m*Überdeckg.bis 1 m LM 1, Statik.*Ringst. Kl.SN 16**
StL-Nr. 2411031533131133
Menge: 10,000 m
Leistungsbereichkatalog: 110

**00.03.0040 Anschlussleitung herstellen Rohr DN 200*PVC-U-Rohr Rohrverb.Wahl AN*Bettung Typ 3 T ü. 1,25-1,75 m*Überdeckg.ü.1-2 m LM 1, Statik.*Ringst. Kl.SN 16**
StL-Nr. 2411031533132233
Menge: 10,000 m
Leistungsbereichkatalog: 110

**00.03.0041 Anschlussleitung herstellen Rohr DN 200*PVC-U-Rohr Rohrverb.Wahl AN*Bettung Typ 3*Überdeckg.ü.2-4 m LM 1, Statik.*Ringst. Kl.SN 16**
StL-Nr. 2411031533139333
Menge: 10,000 m
Leistungsbereichkatalog: 110

**00.03.0042 Anschlussleitung herstellen*PP-Rohr Rohrverb.Wahl AN*Bettung Typ 1 Tiefe bis 1,25 m*Überdeckg.bis 1 m LM 1, Statik.*Ringst. Kl.SN 16**
StL-Nr. 2411031592111133
Menge: 10,000 m
Leistungsbereichkatalog: 110

**00.03.0043 Ausmündung für Sickerleitung DN 150 einbauen**
Menge: 4,000 St

**00.03.0044 Formstück einbauen (Zul.) Bogen DN 100*Kunststoff-Rohr**
StL-Nr. 24110369070400
Menge: 10,000 St
Leistungsbereichkatalog: 110

**00.03.0045 Formstück einbauen (Zul.) Teller DN 100*Kunststoff-Rohr**
StL-Nr. 24110369040400
Menge: 3,000 St
Leistungsbereichkatalog: 110

**00.03.0046 Formstück einbauen (Zul.) Abzweig DN 100*Kunststoff-Rohr Rohr DN 150**
StL-Nr. 24110369010403
Menge: 2,000 St
Leistungsbereichkatalog: 110

**00.03.0047 Formstück einbauen (Zul.) Abzweig DN 150*Kunststoff-Rohr Rohr DN 150**
StL-Nr. 24110369020403
Menge: 38,000 St
Leistungsbereichkatalog: 110

**00.03.0048 Formstück einbauen (Zul.) Bogen DN 150*Kunststoff-Rohr**
StL-Nr. 24110369080400
Menge: 310,000 St
Leistungsbereichkatalog: 110

**00.03.0049 Formstück einbauen (Zul.) Teller DN 150*Kunststoff-Rohr**
StL-Nr. 24110369050400
Menge: 9,000 St
Leistungsbereichkatalog: 110

**00.03.0050 Formstück einbauen (Zul.)*Kunststoff-Rohr**
StL-Nr. 24110369990400
Menge: 1,000 St
Leistungsbereichkatalog: 110

**00.03.0051 Formstück einbauen (Zul.) Abzweig DN 150*Beton-Rohr Rohr DN 150**
StL-Nr. 24110369020103
Menge: 1,000 St
Leistungsbereichkatalog: 110

**00.03.0052 Formstueck Abzweiger KG einbauen Abzweig DN 150 Kunststoff/ DN 150 PEHD**
Menge: 6,000 St

*Hinweis: PEHD-Verbundrohr Form D DN*

**00.03.0053 Formstück einbauen (Zul.)**
StL-Nr. 24110369999999
Menge: 2,000 St
Leistungsbereichkatalog: 110

*Hinweis: PEHD-Verbundrohr Form D DN*

**00.03.0054 Formstück einbauen (Zul.)**
StL-Nr. 24110369999999
Menge: 20,000 St
Leistungsbereichkatalog: 110

**00.03.0055 Formstück einbauen (Zul.)*Kunststoff-Rohr**
StL-Nr. 24110369990400
Menge: 5,000 St
Leistungsbereichkatalog: 110

**00.03.0056 Formstück einbauen (Zul.)*Kunststoff-Rohr**
StL-Nr. 24110369990400
Menge: 19,000 St
Leistungsbereichkatalog: 110

**00.03.0057 Formstück einbauen (Zul.) Bogen DN 200*Kunststoff-Rohr**
StL-Nr. 24110369090400
Menge: 2,000 St
Leistungsbereichkatalog: 110

**00.03.0058 Formstück einbauen (Zul.) Abzweig DN 200*Kunststoff-Rohr Rohr DN 150**
StL-Nr. 24110369030403
Menge: 2,000 St
Leistungsbereichkatalog: 110

**00.03.0059 Formstück einbauen (Zul.)*Kunststoff-Rohr Rohr DN 200**
StL-Nr. 24110369990404
Menge: 1,000 St
Leistungsbereichkatalog: 110

**00.03.0060 Formstück einbauen (Zul.) Rohr DN 300**
StL-Nr. 24110369999906
Menge: 4,000 St
Leistungsbereichkatalog: 110

*Hinweis: DN 150*

**00.03.0061 Verpressen stillgelegter Anschluss DN 150**
Menge: 10,000 St

*Hinweis: Für den alten bzw. neuen*

**00.03.0062 Sattelstücke DN 160 FABEKUN**
Menge: 37,000 St

*Hinweis: Für den alten Kanal DN 300 bzw. DN*

**00.03.0063 Sanierungsstutzen DN / OD DN 160 liefern und einbauen**
Menge: 25,000 St

*Hinweis: Für den alten bzw. neuen*

**00.03.0064 Sattelstücke DN 200 FABEKUN**
Menge: 1,000 St

*Hinweis: DN 100*

**00.03.0065 Rohrleitung an vorh. Leitung bzw. Regenablauf anschließen**
Menge: 1,000 St

*Hinweis: DN 150*

**00.03.0066 Rohrleitung an vorh. Leitung bzw. Regenablauf anschließen**
Menge: 20,000 St

*Hinweis: Stz DN 300 bzw. DN 400*

**00.03.0067 vorhandene Rohrleitung Stz DN 300 bzw. DN 400 freilegen**
Menge: 45,000 St

*Hinweis: Längs- und Querdurchlässe*

**00.03.0068 Betonrohrltg. herst. m. Erdarbeit.*Bettung Typ 1 Tiefe bis 1,50 m*Überdeckg.0,5-1m LM 1,Sta.prüf.**
StL-Nr. 2411035499111499
Menge: 20,000 m
Leistungsbereichkatalog: 110

*Hinweis: Längs- und Querdurchlässe*

**00.03.0069 Böschungsstück einbauen (Zul.) Rohr DN 400*Stahlbeton-Rohr Anlauf 1 zu 1,5**
StL-Nr. 241103740222
Menge: 4,000 St
Leistungsbereichkatalog: 110

*Hinweis: als Zulage zur Rohrposition SB DN 400*

**00.03.0070 Gelenkstück für Betonrohrleitung liefern und einbauen Rohr DN 400*Beton-Rohr K**
Menge: 4,000 St
Leistungsbereichkatalog: 110

**00.03.0071 Wasserbaupflaster aufnehmen**
Menge: 5,000 m2

**00.03.0072 Wasserbaupflaster herstellen**
Menge: 20,000 m2

**00.03.0073 Kastenrinne einbauen Klasse C 250*Nenngröße 200 Gefälle 0,5 v.H.*KunstharzbetonFT*Aufl.Beton + 2RSt**
StL-Nr. 2411054333129299
Menge: 5,000 m
Leistungsbereichkatalog: 110

*Hinweis: Einlaufkastenelement*

**00.03.0074 Formstück f.Kastenrinne einb.(Zul.)**
StL-Nr. 2411054799
Menge: 1,000 St
Leistungsbereichkatalog: 110

**00.03.0075 Formstück f.Kastenrinne einb.(Zul.)**
StL-Nr. 2411054799
Menge: 1,000 St
Leistungsbereichkatalog: 110

**00.03.0076 Formstück f.Kastenrinne einb.(Zul.)**
StL-Nr. 2411054799
Menge: 1,000 St
Leistungsbereichkatalog: 110

**00.03.0077 Schachtabdeckung umpflastern**
Menge: 1,000 St

**00.03.0078 vorh. Schachtabdeckung aufnehmen / entsorgen**
Menge: 1,000 St

**00.03.0079 Schachtteil ausbauen, Schachthals, entsorgen, Betonfertigteil**
Menge: 1,000 St
Leistungsbereichkatalog: 110

**00.03.0080 Schachtabdeckung anpassen*ADicke ü.20-30 cm*WW-Flüssigmörtel**
StL-Nr. 241104639392
Menge: 1,000 St
Leistungsbereichkatalog: 110

**00.03.0081 Schachtabdeckung anpassen*ADicke ü.20-30 cm*WW-Flüssigmörtel**
StL-Nr. 241104639392
Menge: 1,000 St
Leistungsbereichkatalog: 110

*Hinweis: Uponor Teleskop-Schacht DN 400*

**00.03.0082 Schachtabdeckung anpassen*ADicke ü.20-30 cm**
StL-Nr. 241104639399
Menge: 1,000 St
Leistungsbereichkatalog: 110

*Hinweis: am Baubeginn ~0+000*

**00.03.0083 Einlaufbauwerk nach Anlage 15-01, Detail Einlaufbauwerk herstellen**
Menge: 1,000 St
Leistungsbereichkatalog: 110

**00.03.0084 Fertigteil-Schacht herst.,m.Erdarb. BFT 4034-1/SH 300*DU = 1000 mm Tiefe 1 - 2 m*Aufl. gkMat 10 cm Beton-Halbschale*Wasserhaltung**
Menge: 1,000 St
Leistungsbereichkatalog: 110

**00.03.0085 Fertigteil-Schacht herst.,m.Erdarb. BFT 4034-1/1211*DU = 1000 mm Tiefe 1 - 2 m*Aufl. gkMat 10 cm Beton-Halbschale*Wasserhaltung**
Menge: 1,000 St
Leistungsbereichkatalog: 110

*Hinweis: für Sickerleitung: Schächte sind vor Ort abzudrehen und dann nach dem Einlauf (Rechts, Mitte und Links) zubestellen.*

**00.03.0086 Kontrollschacht (Inspektionsöffnung), rund, lichte Weite 625 mm, aus Kunststofffertigteilen gemäß DIN EN 476**
Menge: 2,000 St
Leistungsbereichkatalog: 110

**00.03.0087 Schachtanschluss an vorh. Schacht herstellen Rohr DN 200*Kunststoff Betonfertigteile**
Menge: 1,000 St
Leistungsbereichkatalog: 110

**00.03.0088 Schachtanschluss herstellen (Zul.) Rohr DN 150*Kunststoff-Rohr Betonfertigteile**
StL-Nr. 24110362034100
Menge: 2,000 St
Leistungsbereichkatalog: 110

**00.03.0089 Schachtanschluss herstellen (Zul.) Rohr DN 200*Kunststoff-Rohr Betonfertigteile**
StL-Nr. 24110362044100
Menge: 1,000 St
Leistungsbereichkatalog: 110

**00.03.0090 Schachtanschluss herstellen (Zul.) Rohr DN 300*Gelenkstück**
StL-Nr. 24110362069901
Menge: 1,000 St
Leistungsbereichkatalog: 110

**00.03.0091 Abdeckplatte 625-1000 / SLW 60 Betonfertigteil**
Menge: 1,000 St
Leistungsbereichkatalog: 110

**00.03.0092 Schachtabdeckung aufsetzen DIN 19584, C, R*m. Schmutzfänger Höhe Zug um Zug*WW-Flüssigmörtel**
StL-Nr. 24110454430202
Menge: 1,000 St
Leistungsbereichkatalog: 110

**00.03.0093 Schachtabdeckung aufsetzen DIN 19584, D, B*wasserdicht Deckel/Einlage*Höhe Zug um Zug WW-Flüssigmörtel**
StL-Nr. 24110454111202
Menge: 1,000 St
Leistungsbereichkatalog: 110

**00.03.0094 Schachtabdeckung aufsetzen DIN19584,einwalzb*wasserdicht Deckel/Einl.+Rieg*Höhe Zug um Zug WW-Mörtel**
StL-Nr. 24110454713203
Menge: 1,000 St
Leistungsbereichkatalog: 110

**00.03.0095 Betonauflagering einbauen Rg.,verschiebsich WW-Flüssigmörtel**
StL-Nr. 241104451902
Menge: 4,000 St
Leistungsbereichkatalog: 110

**00.03.0096 Betonauflagering einbauen Rg.,verschiebsich WW-Flüssigmörtel**
StL-Nr. 241104451902
Menge: 2,000 St
Leistungsbereichkatalog: 110

**00.03.0097 Betonauflagering einbauen Rg.,verschiebsich WW-Flüssigmörtel**
StL-Nr. 241104451902
Menge: 1,000 St
Leistungsbereichkatalog: 110

**00.03.0098 Betonauflagering einbauen Rg.,verschiebsich WW-Flüssigmörtel**
StL-Nr. 241104451902
Menge: 1,000 St
Leistungsbereichkatalog: 110

**00.03.0099 Straßenablauf einbauen mit Erdarb. Boden Form 1a*Schaftkonus 11 Aufl-Ring 10b Tiefe bis 1,25 m*eig. Bod., verd.**
StL-Nr. 2411051714029129
Menge: 75,000 St
Leistungsbereichkatalog: 110

**00.03.0100 Straßenablauf einbauen mit Erdarb. Boden Form 1a*Schaft Form 5c Aufl-Ring 10a Tiefe bis 1,25 m*eig. Bod., verd.**
StL-Nr. 2411051712019129
Menge: 2,000 St
Leistungsbereichkatalog: 110

**00.03.0101 Aufsatz f. Straßenablauf aufsetzen 300x500, D,34,5mm*dämpf.Einlage Zinkeimer D 1*Höhe Zug um Zug WW-Mörtel**
StL-Nr. 2411052303001622
Menge: 75,000 St
Leistungsbereichkatalog: 110

**00.03.0102 Aufsatz f. Straßenablauf aufsetzen 500x500, D, Guss*dämpf.Einlage Zinkeimer B 1*Höhe Zug um Zug WW-Mörtel**
StL-Nr. 2411052302001322
Menge: 2,000 St
Leistungsbereichkatalog: 110

*Hinweis: Straßenablauf 30/50 oder 50/50*

**00.03.0103 Aufsatz für Straßenabl. anpassen*ADicke ü.20-30 cm*WW-Mörtel**
StL-Nr. 241105359392
Menge: 1,000 St
Leistungsbereichkatalog: 110

*Hinweis: Straßenablauf 30/50 oder 50/50*

**00.03.0104 Aufsatz für Straßenabl. anpassen*ADicke ü.20-30 cm*WW-Mörtel**
StL-Nr. 241105359392
Menge: 1,000 St
Leistungsbereichkatalog: 110

*Hinweis: Hofablauf 30/30*

**00.03.0105 Aufsatz für Straßenabl. anpassen*ADicke ü.20-30 cm*WW-Mörtel**
StL-Nr. 241105359392
Menge: 1,000 St
Leistungsbereichkatalog: 110

#### Abschnitt 00.04 UNGEBUNDENE TRAGSCHICHTEN

*Hinweis: Einbau im Vollausbaubereich, für Gehwege*

**00.04.0001 Frostschutzschicht herstellen URM n. Unterl. AG Quers. Unterl. AG*Abrechng. Auftrag**
StL-Nr. 2211220990991911
Menge: 3600,000 m3
Leistungsbereichkatalog: 112

**00.04.0002 Frostschutzschicht herstellen Sollh. +1/-1 cm Sonst.Verkehrsfl. Gebr.Mineralstoff Abrechng. Auftrag**
Menge: 450,000 m3

**00.04.0003 Schottertragschicht herstellen*0/32 URM n. Unterl. AG*DPr min. 100 v.H. Dicke 20 cm*U min.13+Filterst**
StL-Nr. 22112319911121
Menge: 800,000 m2
Leistungsbereichkatalog: 112

**00.04.0004 Gartenvlies liefern und einbauen**
Menge: 50,000 m2

**00.04.0005 Schotter 0/16 einbauen Dicke ca. 3-5 cm Höfe, Wirtschaftswege, K = 0/16**
Menge: 50,000 m2

*Hinweis: Für Wirtschafts- und Gehwege und sonstige Flächen.*

**00.04.0006 Mineralstoffschicht-Abdeck.herst.**
Menge: 150,000 m2

**00.04.0007 Schottermaterial liefern**
Menge: 10,000 t

**00.04.0008 Vorh. Frostschutzschicht einbauen**
Menge: 50,000 m3

#### Abschnitt 00.05 ASPHALTARBEITEN

**00.05.0001 Erschwernis infolge Einfassungen*Asphaltbefestig.**
StL-Nr. 231130839599
Menge: 1650,000 m
Leistungsbereichkatalog: 113

**00.05.0002 Erschwernis infolge Einbauten*Asphaltbefestig.**
StL-Nr. 231130789599
Menge: 71,000 St
Leistungsbereichkatalog: 113

**00.05.0003 Asphalt fräsen ADS*Tiefe 2,0 - 6,0 cm Zwickel/Streifen*Mat. verwerten Unebenheit 6 mm**
Menge: 100,000 m2

**00.05.0004 Asphalt fräsen*Asphaltbeton Unebenheit 4 mm**
StL-Nr. 2311300592909991
Menge: 3900,000 m2
Leistungsbereichkatalog: 113

**00.05.0005 Asphalt fräsen*Asphaltbeton Unebenheit 6 mm**
StL-Nr. 2311300592909992
Menge: 1250,000 m2
Leistungsbereichkatalog: 113

**00.05.0006 Asphalt fräsen*Asphaltbeton Unebenheit 6 mm**
StL-Nr. 2311300592909992
Menge: 550,000 m2
Leistungsbereichkatalog: 113

*Hinweis: Asphaltbinderschicht fräsen i. M. 8,5 cm*

**00.05.0007 Asphalt fräsen*Asphaltbeton Unebenheit 6 mm**
StL-Nr. 2311300592909992
Menge: 1300,000 m2
Leistungsbereichkatalog: 113

**00.05.0008 Asphalt fräsen*Asphaltbeton Unebenheit 6 mm**
StL-Nr. 2311300592909992
Menge: 250,000 m2
Leistungsbereichkatalog: 113

*Hinweis: Asphalttragschicht fräsen i. M. 8,5 cm*

**00.05.0009 Asphalt fräsen*Asphaltbeton Unebenheit 6 mm**
StL-Nr. 2311300592909992
Menge: 3700,000 m2
Leistungsbereichkatalog: 113

**00.05.0010 Asphaltbefestigung trennen Einzelfl.*schneiden Dicke ü. 6-12 cm**
StL-Nr. 231130383103
Menge: 30,000 m
Leistungsbereichkatalog: 113

**00.05.0011 Asphaltbefestigung trennen Einzelfl.*schneiden Dicke ü. 12-18 cm**
StL-Nr. 231130383104
Menge: 30,000 m
Leistungsbereichkatalog: 113

**00.05.0012 Asphaltbefestigung trennen Einzelfl.*schneiden Dicke ü. 18-24 cm**
StL-Nr. 231130383105
Menge: 30,000 m
Leistungsbereichkatalog: 113

**00.05.0013 Asphaltbefestigung aufnehmen*Dicke ü. 6-12 cm Tiefe ü. 10-20 cm*Aufbr. Verw. AN**
StL-Nr. 2311302890302003
Menge: 150,000 m2
Leistungsbereichkatalog: 113

**00.05.0014 Asphaltbefestigung aufnehmen*Dicke ü. 12-18 cm Dicke ü. 10-20 cm*Tiefe bis 10 cm Aufbr. Verw. AN**
StL-Nr. 2311302890421003
Menge: 220,000 m2
Leistungsbereichkatalog: 113

**00.05.0015 Asphaltbefestigung aufnehmen*Dicke ü. 18-24 cm Tiefe ü. 20-30 cm*Aufbr. Verw. AN**
StL-Nr. 2311302890503003
Menge: 150,000 m2
Leistungsbereichkatalog: 113

**00.05.0016 Teerhaltige Befestigung aufnehmen Deckschicht*Makadam, ungeb. Schotter**
Menge: 400,000 t

*Hinweis: Einzelflächen*

**00.05.0017 Unterlage reinigen Asphaltbefestig.*lose Teile aufn. Einzelflächen**
StL-Nr. 231130581129
Menge: 50,000 m2
Leistungsbereichkatalog: 113

**00.05.0018 Unterlage reinigen*lose Teile aufn. Einzelflächen**
StL-Nr. 231130589129
Menge: 4800,000 m2
Leistungsbereichkatalog: 113

**00.05.0019 Bitumenemulsion aufsprühen Bk1,8-Bk0,3 C40B5-S**
StL-Nr. 23113063290299
Menge: 400,000 m2
Leistungsbereichkatalog: 113

**00.05.0020 Bitumenemulsion aufsprühen Bk1,8-Bk0,3 C40B5-S**
StL-Nr. 23113063290299
Menge: 100,000 m2
Leistungsbereichkatalog: 113

**00.05.0021 Bitumenemulsion aufsprühen Bk1,8-Bk0,3 C40B5-S**
StL-Nr. 23113063290299
Menge: 4900,000 m2
Leistungsbereichkatalog: 113

*Hinweis: Die 1 m breite Bahn mittig verlegen*

**00.05.0022 Asphalteinlage einbauen**
Menge: 30,000 m2

*Hinweis: Seitliche Abböschungen mit Neigung 2 zu 1 herstellen.*

**00.05.0023 Asphalttragsch. aus AC 22 T N herst Bitumen 50/70*mehrschicht.unten mit Beschicker**
StL-Nr. 23113153992011
Menge: 60,000 t
Leistungsbereichkatalog: 113

*Hinweis: Seitliche Abböschungen mit Neigung 2 zu 1 herstellen.*

**00.05.0024 Asphalttragsch. aus AC 32 T N herst Bitumen 70/100**
StL-Nr. 23113138991000
Menge: 4900,000 m2
Leistungsbereichkatalog: 113

**00.05.0025 Asphalttragsch. aus AC 32 T N herst Bitumen 70/100**
StL-Nr. 23113138991000
Menge: 350,000 m2
Leistungsbereichkatalog: 113

*Hinweis: Hierbei handelt es sich um die Herstellung einer bit.*

**00.05.0026 Wd. Asphalttr. a. PA 22 T WDA herst Bitumen 50/70*Kalk.füller CC 90*ohne Asph.Granul.**
StL-Nr. 23113877991191
Menge: 200,000 m2
Leistungsbereichkatalog: 113

*Hinweis: Seitliche Abböschungen mit Neigung 2 zu 1 herstellen.*

**00.05.0027 Asphalttragsch. aus AC 22 T N herst Bitumen 50/70**
StL-Nr. 23113153992000
Menge: 10,000 t
Leistungsbereichkatalog: 113

*Hinweis: Seitliche Abböschungen mit Neigung 2 zu 1 herstellen.*

**00.05.0028 Asphalttragd. aus AC 16 TD herst. Bitumen 70/100*Abböschung 2 zu 1**
StL-Nr. 23113822991992
Menge: 100,000 m2
Leistungsbereichkatalog: 113

*Hinweis: Seitliche Abböschungen mit Neigung 2 zu 1 herstellen.*

**00.05.0029 Asphaltdecksch. aus AC 8 D N herst.*Dicke 3,5 cm Bitumen 50/70 Böschung 2 zu 1**
StL-Nr. 2311334892299905
Menge: 5260,000 m2
Leistungsbereichkatalog: 113

**00.05.0030 Asphaltdecksch. aus AC 8 D N herst.*Dicke 3,5 cm Bitumen 50/70**
StL-Nr. 2311334892200900
Menge: 350,000 m2
Leistungsbereichkatalog: 113

*Hinweis: Seitliche Abböschungen mit Neigung 2 zu 1 herstellen.*

**00.05.0031 Asphaltdecksch. aus AC 8 D N herst. Bitumen 50/70**
StL-Nr. 2311335399299900
Menge: 5,000 t
Leistungsbereichkatalog: 113

**00.05.0032 Randabdichtung herstellen*ein Arbeitsgang**
StL-Nr. 231139220919
Menge: 40,000 m
Leistungsbereichkatalog: 113

**00.05.0033 Abstumpfungsmaßnahme durchführen LFK 1/3*Gestein wie Aufh. Menge 2 kg/m2*maschinell**
StL-Nr. 231139521221
Menge: 5260,000 m2
Leistungsbereichkatalog: 113

*Hinweis: Es wird ausdrücklich darauf hingewiesen, das die Längs-*

**00.05.0034 Naht in Asphaltschicht herst. Naht ADS*Längsnaht*Bitumen heiß**
StL-Nr. 23113907119399
Menge: 30,000 m
Leistungsbereichkatalog: 113

*Hinweis: Es wird ausdrücklich darauf hingewiesen, das die Längs-*

**00.05.0035 Naht in Asphaltschicht herst. Naht ADS**
StL-Nr. 23113907199999
Menge: 200,000 m
Leistungsbereichkatalog: 113

**00.05.0036 Mulde in Wirtschaftsweg beim Einbau der Tragdeckschicht einwalzen**
Menge: 7,000 m

#### Abschnitt 00.06 BORDE, PFLASTER, BETONFLÄCHE

**00.06.0001 Bordstein aufnehmen. Tiefbord Beton*Fund.ü10-20/R-St. alles Verw. AN**
StL-Nr. 23115031250200
Menge: 215,000 m
Leistungsbereichkatalog: 115

**00.06.0002 Bordstein aufnehmen. Hochbord Beton*Fund.ü10-20/R-St. alles Verw. AN**
StL-Nr. 23115031150200
Menge: 400,000 m
Leistungsbereichkatalog: 115

*Hinweis: Naturbordstein*

**00.06.0003 Bordstein aufnehmen.*Fund. b. 10/R-St.*Verwertung AN Anteil WV 50-75**
StL-Nr. 23115031949102
Menge: 450,000 m
Leistungsbereichkatalog: 115

*Hinweis: Naturbordstein*

**00.06.0004 Bordstein aufnehmen.*Fund. b. 10/R-St. alles Verw. AN**
StL-Nr. 23115031940200
Menge: 250,000 m
Leistungsbereichkatalog: 115

**00.06.0005 Hochbord 18/30 aufn., wiedervers.**
Menge: 3,000 m

**00.06.0006 Rundbord 18/22 aufn., wiedervers.**
Menge: 3,000 m

**00.06.0007 Tiefbord 5/20 aufn., wiedervers.**
Menge: 3,000 m

**00.06.0008 Tiefbord 8/20 aufn., wiedervers.**
Menge: 5,000 m

**00.06.0009 Pflasterstreifen aufnehmen und wiederversetzen Breite 1 Reihe* ca. 10 cm stark Fugenverguß*B/M-Bett10cm aufn Aufbr.wiederverw.**
Menge: 20,000 m

**00.06.0010 Pflasterstreifen aufnehmen und wiederversetzen Breite 2 Reihen* ca. 12 cm stark Fugenverguß*B/M-Bett10cm aufn Aufbr.wiederverw.**
Menge: 35,000 m

**00.06.0011 Pflasterstreifen aufnehmen und wiederversetzen Breite 2 Reihen*Naturst.-pfl. 15 cm Fugenverguß*B/M-Bett10cm aufn Aufbr.wiederverw.**
Menge: 3,000 m

**00.06.0012 Rückenstütze der vorh. dreizeiligen Rinne zum Setzen eines Hochbordes aufbrechen, aufnehmen und entsorgen.**
Menge: 2,000 m
Leistungsbereichkatalog: 114

**00.06.0013 Formsteine (Sonderprofile) aufn. Rinnenbordsteine*Beton/Mörtelbett U-Bet.20 cm/R-St.*Aufbr.wiederverw.**
Menge: 30,000 m

**00.06.0014 Formsteine (Sonderprofile) aufnehmen und wiederversetzen**
Menge: 85,000 m

*Hinweis: Betonrasengittersteine*

**00.06.0015 Rasengitterst./Rasenfugenst. aufn.*Verwertung AN**
StL-Nr. 2311505691
Menge: 16,000 m2
Leistungsbereichkatalog: 115

**00.06.0016 Pflasterstreifen aufnehmen Breite 1 Reihe*Betonpfl. 10 cm Fugenverguß*B/M-Bett10cm aufn Aufbr.wiederverw.**
Menge: 2,000 m

**00.06.0017 Pflasterstreifen aufnehmen Breite 1 Reihe*Betonpfl. 10 cm Fugenverguß*B/M-Bett10cm aufn Aufbr.wiederverw.**
Menge: 335,000 m

**00.06.0018 Pflasterstreifen aufnehmen Breite 1 Reihe*Betonpfl. 10 cm Fugenverguß*B/M-Bett10cm aufn Aufbr.wiederverw.**
Menge: 25,000 m

**00.06.0019 Pflasterstreifen aufnehmen Breite 1 Reihe*Naturst.-pfl. 10 cm Fugenverguß*B/M-Bett10cm aufn Aufbr.wiederverw.**
Menge: 8,000 m

**00.06.0020 Pflasterstreifen aufnehmen Breite 1 Reihe*Naturst.-pfl. 15 cm Fugenverguß*B/M-Bett10cm aufn Aufbr.wiederverw.**
Menge: 5,000 m

**00.06.0021 Pflasterstreifen aufnehmen Breite 2 Reihen*Betonpfl. 10 cm Fugenverguß*B/M-Bett10cm aufn Aufbr.wiederverw.**
Menge: 20,000 m

**00.06.0022 Pflasterstreifen aufnehmen Breite 3 Reihen*Betonpfl. 10 cm Fugenverguß*B/M-Bett10cm aufn Aufbr.wiederverw.**
Menge: 30,000 m

**00.06.0023 Pflasterd.m.Betonpfl.-steinen aufn.**
StL-Nr. 23115011999900
Menge: 635,000 m2
Leistungsbereichkatalog: 115

**00.06.0024 Pflasterd.m.Betonpfl.-steinen aufn.**
StL-Nr. 23115011999900
Menge: 360,000 m2
Leistungsbereichkatalog: 115

*Hinweis: Klein- od. Mosaikpflaster aus Basalt*

**00.06.0025 Klein- oder Mosaikpflasterdecke aufnehmen, Fugenmat. hydr. Bettung, Beton oder Mörtel**
Menge: 3,000 m2

*Hinweis: Großpflaster aus Basalt, Rinnen, Streifen, Zwickel und*

**00.06.0026 Großpflasterdecke aufnehmen Fugenmat. hydr. Bettung, Beton oder Mörtel**
Menge: 350,000 m2

*Hinweis: Großpflaster aus Basalt*

**00.06.0027 Großpflasterdecke aufnehmen Fugenmat. hydr. Bettung, Beton oder Mörtel**
Menge: 50,000 m2

*Hinweis: Großpflaster aus Basalt*

**00.06.0028 Großpflasterdecke aufnehmen Fugenmat. hydr. Bettung, Beton oder Mörtel**
Menge: 130,000 m2

**00.06.0029 Plattenb. aus Naturstein aufnehmen*Porphyr Fugenmört. hydr. Verwertung AN**
StL-Nr. 23115026922930
Menge: 20,000 m2
Leistungsbereichkatalog: 115

**00.06.0030 Plattenbelag aus Beton aufnehmen*ungeb. Fugenmat. ungeb. Bettung*Platten f.+ abl. Anteil WV 75-100**
StL-Nr. 23115021911201
Menge: 45,000 m2
Leistungsbereichkatalog: 115

*Hinweis: Umpflasterung um Schächte*

**00.06.0031 Beton- oder Natursteinpflaster aufnehmen Bettung, Beton oder Mörtel**
Menge: 8,000 m2

**00.06.0032 Betondecke aufnehmen*Betondecke auf Unterl. ToB*m.einf.Bewehrung Fugenfüllstoffe*Tiefe ü. 20-25 cm*Bet.zerk/aufber.**
StL-Nr. 2311400291431391
Menge: 21,000 m2
Leistungsbereichkatalog: 114

**00.06.0033 Betondecke schneiden*Dicke ü. 20-25 cm**
StL-Nr. 231140109300
Menge: 8,000 m
Leistungsbereichkatalog: 114

*Hinweis: Einschl. der erforderlichen Erdarbeiten im Frostschutz-*

**00.06.0034 Bordsteine aus Basaltbeton setzen BSt. H 18 x 30*Enge Fugen R-Stütz.bis 10cm*U-Beton 20-24 cm**
Menge: 210,000 m

**00.06.0035 Bordsteine aus Basaltbeton setzen BSt. H 18 x 30*Enge Fugen Kurvenstein*Halbm. bis 12 m R-Stütz.bis 10cm*U-Beton 20-24 cm**
Menge: 8,000 m

**00.06.0036 Bordsteine aus Basaltbeton setzen BSt. H 18 x 30*Enge Fugen Kurvenstein*Halbm. bis 2,5 m R-Stütz.bis 10cm*U-Beton 20-24 cm**
Menge: 2,000 m

**00.06.0037 Bordsteine aus Basaltbeton setzen BSt. H 18 x 30*Enge Fugen Absenk/Überg.*R-Stütz.bis 10cm U-Beton 20-24 cm**
Menge: 20,000 m

**00.06.0038 Bordsteine aus Basaltbeton setzen BSt. Spezialstein 18/22*Enge Fugen HB 18/30 auf behindertger. Bord* R-Stütz.bis 5 cm U-Beton 20-24 cm*Erdarbeiten**
Menge: 2,000 m

**00.06.0039 Bordsteine aus Basaltbeton setzen BSt. R 18 x 22*Enge Fugen R-Stütz.bis 10cm*U-Beton 20-24 cm**
Menge: 1330,000 m

**00.06.0040 Bordsteine aus Basaltbeton setzen BSt. R 18 x 22*Enge Fugen Kurvenstein*Halbm. 2,5 bis 12 m R-Stütz.bis 10cm*U-Beton 20-24 cm**
Menge: 70,000 m

**00.06.0041 Bordsteine aus Basaltbeton setzen BSt. R 18 x 22*Enge Fugen Kurvenstein*Halbm. bis 2,50 m R-Stütz.bis 10cm*U-Beton 20-24 cm**
Menge: 23,000 m

**00.06.0042 Zulage verstärkte Rückenstütze**
Menge: 30,000 m

**00.06.0043 Betonstahl einbauen**
Menge: 0,300 t

*Hinweis: Übergangsstein von "Rundbord R 18/22*

**00.06.0044 Bordsteine aus Basaltbeton setzen BSt. Spezialstein 18/22*Enge Fugen RB/Fase 2,*R-Stütz.bis 5 cm U-Beton 20-24 cm*Erdarbeiten**
Menge: 12,000 m

*Hinweis: Übergangsstein von "Rundbord R 18/22*

**00.06.0045 Bordsteine aus Basaltbeton setzen BSt. Spezialstein 18/22* Kurvenst. Halbm. bis 12 m, RB/Fase 2 U-Beton 20-24 cm*Erdarbeiten**
Menge: 4,000 m

*Hinweis: "Tastbord"*

**00.06.0046 Bordsteine aus Basaltbeton setzen BSt. Spezialst. 18/22*Enge Fugen Tastbord 30/18, Anschlag 2 cm U-Beton 20-24 cm***
Menge: 14,000 m

*Hinweis: "Tastbord" in Kurven*

**00.06.0047 Bordsteine aus Basaltbeton setzen BSt. Spezialst. 18/22*Enge Fugen Kurvenst.*Halbm. bis 12 m, Tastbord 30/18, Anschlag 2 cm, U-Beton 20-24 cm***
Menge: 12,000 m

**00.06.0048 Bordsteine aus Basaltbeton setzen BSt. T 8 x 20*Enge Fugen R-Stütz.bis 5 cm*U-Beton 20-24 cm**
Menge: 560,000 m

**00.06.0049 Bordsteine aus Basaltbeton setzen BSt. T 8 x 20*Enge Fugen Kurvenstein*Halbm. 2,5 bis 12 m R-Stütz.bis 5 cm*U-Beton 20-24 cm**
Menge: 85,000 m

**00.06.0050 Bordsteine aus Basaltbeton setzen BSt. T 8 x 20*Enge Fugen Kurvenstein*Halbm. bis 2,5 m R-Stütz.bis 5 cm*U-Beton 20-24 cm**
Menge: 5,000 m

**00.06.0051 Bordsteine aus Basaltbeton setzen BSt. T 10 x 30*Enge Fugen R-Stütz.bis 5 cm*U-Beton 20-24 cm**
Menge: 10,000 m

**00.06.0052 Bordsteine aus Basaltbeton setzen BSt. T 10 x 30*Enge Fugen Kurvenstein*Halbm. bis 2,5 m R-Stütz.bis 5 cm*U-Beton 20-24 cm**
Menge: 2,000 m

**00.06.0053 Bordsteine aus Basaltbeton setzen BSt. T 8 x 40*Enge Fugen R-Stütz.bis 5 cm*U-Beton 20-24 cm**
Menge: 30,000 m

**00.06.0054 Bordsteine aus Basaltbeton setzen BSt. T 10 x 40*Enge Fugen R-Stütz.bis 5 cm*U-Beton 20-24 cm**
Menge: 35,000 m

*Hinweis: Alle Bordsteinformate*

**00.06.0055 Bordstein trennen*BSt.nassschneiden**
StL-Nr. 231153269199
Menge: 125,000 St
Leistungsbereichkatalog: 115

*Hinweis: Läuferstein im Pflaster*

**00.06.0056 Pflasterstreifen aus Steinen des AG herstellen. Randeinfassung, Breite 1 Reihe Zementmörtel, R-Stütze**
Menge: 8,000 m

*Hinweis: Läuferstein im Pflaster*

**00.06.0057 Pflasterstreifen aus Steinen des AG herstellen. Randeinfassung, Breite 1 Reihe Zementmörtel, R-Stütze**
Menge: 5,000 m

*Hinweis: Läuferstein im Pflaster*

**00.06.0058 Pflasterstreifen aus Steinen des AG herstellen. Randeinfassung, Breite 1 Reihe Zementmörtel, R-Stütze**
Menge: 32,000 m

*Hinweis: Läuferstein im Pflaster*

**00.06.0059 Pflasterstreifen aus Steinen des AG herstellen. Randeinfassung, Breite 2 Reihen Zementmörtel, R-Stütze**
Menge: 4,000 m

*Hinweis: 1-zeilige Pflasterrinne*

**00.06.0060 Pflasterstreifen herstellen Randeinfassung Breite 1 Reihe Zementmörtel, R-Stütze**
Menge: 5,000 m

*Hinweis: 2-zeilige Pflasterrinne*

**00.06.0061 Pflasterstreifen herstellen Randeinfassung Breite 2 Reihen Zementmörtel, R-Stütze**
Menge: 2032,000 m

*Hinweis: 3-zeilige Pflasterrinne*

**00.06.0062 Pflasterstreifen herstellen Randeinfassung Zementmörtel, R-Stütze**
Menge: 6,000 m

*Hinweis: Querungshilfe gemäß Bild 3A*

**00.06.0063 Blindenleitplatten liefern und einbauen**
Menge: 90,000 St
Leistungsbereichkatalog: 115

*Hinweis: Barrierefreie Haltestelle gemäß Bild 4B*

**00.06.0064 Blindenleitplatten liefern und einbauen**
Menge: 100,000 St
Leistungsbereichkatalog: 115

*Hinweis: Gehwegende gemäß Bild 5B*

**00.06.0065 Blindenplatten liefern und einbauen**
Menge: 24,000 St
Leistungsbereichkatalog: 115

*Hinweis: Querungshilfe gemäß Bild 3A*

**00.06.0066 Bordstein aus Beton setzen*Vorsatzschicht gerader Stein**
StL-Nr. 2311531199100199
Menge: 3,000 m
Leistungsbereichkatalog: 115

*Hinweis: Barrierefreie Haltestelle gemäß Bild 4B*

**00.06.0067 Busbordstein "Kasseler Sonderbordstein" liefern und setzen**
Menge: 18,000 m
Leistungsbereichkatalog: 115

*Hinweis: Barrierefreie Haltestelle gemäß Bild 4B*

**00.06.0068 Busbordstein "Kasseler Sonderbordstein",Übergangsstein auf Hochbord 18 x 30 (180/300 mm), liefern und setzen**
Menge: 4,000 m
Leistungsbereichkatalog: 115

*Hinweis: Barrierefreie Haltestelle gemäß Bild 4B*

**00.06.0069 Busbordstein "Kasseler Sonderbordstein",Übergangsstein von Hochbord 18 x 30 (180/300 mm) auf Rundbord 18/22 (180/220 mm) liefern und setzen**
Menge: 4,000 m
Leistungsbereichkatalog: 115

*Hinweis: Querungshilfe gemäß Bild 7*

**00.06.0070 Blindenleitplatten liefern und einbauen**
Menge: 72,000 St
Leistungsbereichkatalog: 115

**00.06.0071 Verbundsteinpfldecke herst.,St.d.AG*Steine d=8 cm Brechsand-Splitt*Sand Steine gelagert**
Menge: 140,000 m2

**00.06.0072 Verbundsteinpfldecke herst.,St.d.AG*Steine d=10 cm Brechsand-Splitt*Sand Steine gelagert**
Menge: 5,000 m2

**00.06.0073 Verbundsteinpflasterdecke herst.*Steine 80 DIN Beton ungefärbt*Brechsand-Splitt Sand**
Menge: 10,000 m2

*Hinweis: Verlegung in verschiedenen Verlegearten*

**00.06.0074 Betonsteinpfld. herst., Steine d.AG Zwickel/Rinnen*Format100/200/80 In Reihen*Brechsand-Splitt Sand 0/2*Steine gelagert**
Menge: 725,000 m2

*Hinweis: Verlegung in verschiedenen Verlegearten*

**00.06.0075 Betonsteinpfld. herst., Steine d.AG Zwickel/Rinnen*Format100/200/100 In Reihen*Brechsand-Splitt Sand 0/2*Steine gelagert**
Menge: 5,000 m2

*Hinweis: Verlegung in verschiedenen Verlegearten*

**00.06.0076 Betonsteinpflasterdecke herstellen Beton ungefärbt*In Reihen Sand/Kiessand*Sand 0/2**
Menge: 35,000 m2

*Hinweis: Verlegung in verschiedenen Verlegearten*

**00.06.0077 Betonsteinpflasterdecke herstellen Beton rot*In Reihen Sand/Kiessand*Sand 0/2**
Menge: 5,000 m2

**00.06.0078 Betonsteinpflasterdecke herstellen Geh-/Radwegflchn und Parkfl.-zuf. In Reihen Sand/Kiessand*Sand 0/2**
Menge: 1000,000 m2

**00.06.0079 Fläche aus Rasensteinen herstellen. R-Gittersteine Beton 10 cm dick Sand.Oberb. lief.*Oberb. Saatg. RSM 7.1.1**
Menge: 16,000 m2
Leistungsbereichkatalog: 115

**00.06.0080 Fläche aus Rasensteinen herstellen, Kunststoffrasengittersteine**
Menge: 2,000 m2
Leistungsbereichkatalog: 115

**00.06.0081 Pflaster anpassen**
Menge: 850,000 m

**00.06.0082 Platten mit Trapez- und Noppenprofil anpassen**
Menge: 60,000 m

**00.06.0083 Plattenb. m. Pl. a. Naturst. herst.**
StL-Nr. 23115208909999
Menge: 20,000 m2
Leistungsbereichkatalog: 115

*Hinweis: Waschbetonplatten*

**00.06.0084 Plattenbelag m. Pl. des AG herst. rechtw. zum Rand*Bett.0/5 30 v. H. Fuge 0/4*Platten abholen**
StL-Nr. 2311521290912102
Menge: 10,000 m2
Leistungsbereichkatalog: 115

**00.06.0085 Plattenbelag m. Pl. des AG herst. rechtw. zum Rand*Bett.0/5 30 v. H. Fuge 0/4*Platten abholen**
StL-Nr. 2311521290912102
Menge: 20,000 m2
Leistungsbereichkatalog: 115

**00.06.0086 Plattenbelag m. Pl. des AG herst. rechtw. zum Rand*Bett.0/5 30 v. H. Fuge 0/4*Platten abholen**
StL-Nr. 2311521290912102
Menge: 14,000 m2
Leistungsbereichkatalog: 115

**00.06.0087 Plattenbel. mit Pl. a. Bet. herst.*Flächen ü. 2-10m2 Bett.0/5 30 v. H.*Fuge 0/4**
StL-Nr. 23115202929921
Menge: 10,000 m2
Leistungsbereichkatalog: 115

**00.06.0088 Gehwegplatten anpassen**
Menge: 20,000 m

*Hinweis: Park- und Hofflächen usw..*

**00.06.0089 Großpflasterdecke herst., St. d. AG, Fugenmat. 2-Kompenten, Bettung aus Trasszementmörtel**
Menge: 26,000 m2

*Hinweis: "Stadtkyller Strasse 6"*

**00.06.0090 Großpflasterdecke herst., St. d. AG, Fugenmat. 2-Kompenten, Bettung aus Trasszementmörtel**
Menge: 10,000 m2

*Hinweis: Park- und Hofflächen usw..*

**00.06.0091 Pflasterd. geb. BW. Großpfl. herst. Über-/Zufahrten Haftvermittler**
StL-Nr. 2311513650999199
Menge: 10,000 m2
Leistungsbereichkatalog: 115

**00.06.0092 Großpflaster herstellen, St. des AG, Fugenmat. 2-Komponenten, Bettung aus Pflastersplitt**
Menge: 2,000 m2

*Hinweis: Park- und Hofflächen usw..*

**00.06.0093 Großpflasterdecke herst., St. d. AG, Fugenmat. 2-Kompenten, Bettung aus Trasszementmörtel**
Menge: 40,000 m2

*Hinweis: Park- und Hofflächen usw..*

**00.06.0094 Pflasterd. geb. BW. Großpfl. herst. Über-/Zufahrten Haftvermittler**
StL-Nr. 2311513650999199
Menge: 15,000 m2
Leistungsbereichkatalog: 115

**00.06.0095 Betondecke herstellen*C30/37**
StL-Nr. 2311421599901099
Menge: 21,000 m2
Leistungsbereichkatalog: 114

**00.06.0096 Fugenspalt herstellen**
Menge: 8,000 m

**00.06.0097 Fugen verfüllen**
Menge: 8,000 m

#### Abschnitt 00.07 MAUER UND ZÄUNE

**00.07.0001 Bauliche Anlage abbrechen Fundament*Beton+Stahlbeton ohne Sprengen*Abbruch bis 1 m ges. Abbr. verw.**
StL-Nr. 24106053661201
Menge: 3,000 m3
Leistungsbereichkatalog: 106

*Hinweis: "Stadtkyller Str. 4"*

**00.07.0002 Bauliche Anlage abbrechen*Stahlbeton ohne Sprengen*Abbruch bis 1 m ges. Abbr. verw.**
StL-Nr. 24106053931201
Menge: 2,000 m3
Leistungsbereichkatalog: 106

**00.07.0003 Bauliche Anlage abbrechen ohne Sprengen*Abbruch bis 1 m Anl. freil./verd.*ges. Abbr. verw.**
StL-Nr. 24106053991211
Menge: 4,500 m3
Leistungsbereichkatalog: 106

*Hinweis: s. Bilder Anlage 1: "Ormonter Str. 6"*

**00.07.0004 Bauliche Anlage abbrechen ohne Sprengen*Abbruch bis 1 m Anl. freil./verd.*ges. Abbr. verw.**
StL-Nr. 24106053991211
Menge: 7,500 m3
Leistungsbereichkatalog: 106

*Hinweis: s. Bilder Anlage 1: "Ormonter Str. 17-19"*

**00.07.0005 Bauliche Anlage abbrechen ohne Sprengen*Abbruch bis 1 m Anl. freil./verd.*ges. Abbr. verw.**
StL-Nr. 24106053991211
Menge: 5,500 m3
Leistungsbereichkatalog: 106

**00.07.0006 Mauer vertikal schneiden**
Menge: 0,800 m

**00.07.0007 Beton f. Sauberkeitsschicht herst. C12/15*X0*Dicke min. 10 cm**
StL-Nr. 221183282101
Menge: 75,000 m2
Leistungsbereichkatalog: 118

*Hinweis: "Stadtkyller Str. 4"*

**00.07.0008 Bew. Beton einschl. Schalung herst.*Stahlbeton*XF4, XC4, XD3 Brettr.dreis.geh.*Absch. + glätten**
StL-Nr. 2211831391940403
Menge: 2,500 m3
Leistungsbereichkatalog: 118

**00.07.0009 Bew. Beton einschl. Schalung herst.*Stahlbeton C25/30*XF2, XC4, XD2**
StL-Nr. 2211831391350000
Menge: 14,000 m3
Leistungsbereichkatalog: 118

**00.07.0010 Betonstahl einbauen**
StL-Nr. 2211821399
Menge: 1,000 t
Leistungsbereichkatalog: 118

*Hinweis: "Stadtkyller Str. 4"*

**00.07.0011 Zulage für die Einlassung von Hülsen in eine Stahlbetonmauer**
Menge: 7,000 St
Leistungsbereichkatalog: 119

*Hinweis: s. Bilder Anlage 1: "Ormonter Str. 6"*

**00.07.0012 Naturstein-Mauerwerk herstellen Wand, einseitig*Unreg. Schicht-MW Grauwacke*Bruchrauh*Steinh. 10-30 cm*Dicke 50 cm**
StL-Nr. 1511912314319291
Menge: 8,000 m3
Leistungsbereichkatalog: 119

**00.07.0013 Naturstein-Abdeckung herstellen Auf Wand*Grauwacke 10 cm hoch*0,5 - 1 m lang**
StL-Nr. 1511931813991299
Menge: 15,000 m
Leistungsbereichkatalog: 119

*Hinweis: s. Bilder Anlage 1: "Ormonter Str. 6"*

**00.07.0014 Naturstein- Mauerwerk ausfugen Unreg. Schicht-MW**
StL-Nr. 15119419999904
Menge: 25,000 m2
Leistungsbereichkatalog: 119

*Hinweis: s. Bilder Anlage 1: "Ormonter Str. 6"*

**00.07.0015 Zulage für die Eckherstellung einer Natursteinmauer**
Menge: 1,000 m
Leistungsbereichkatalog: 119

*Hinweis: s. Bilder Anlage 1: "Ormonter Str. 6"*

**00.07.0016 Zulage für die Eckherstellung einer Natursteinmauerabdeckung**
Menge: 1,000 St
Leistungsbereichkatalog: 119

*Hinweis: s. Bilder Anlage 1: "Ormonter Str. 6"*

**00.07.0017 Natursteinmauerabdeckung schneiden**
Menge: 3,000 St
Leistungsbereichkatalog: 119

*Hinweis: In mehreren Teilabschnitten*

**00.07.0018 Unbewehrten Beton herstellen*Mit Schalung**
StL-Nr. 22118338999020
Menge: 2,000 m3
Leistungsbereichkatalog: 118

*Hinweis: Ormonter Straße 2, St. ~ 0+422 links*

**00.07.0019 Zulage für den Mehraufwand zum Anschluß eines Winkelsteines an einen vorhandenen Winkelstein**
Menge: 1,000 St
Leistungsbereichkatalog: 119

*Hinweis: Ormonter Straße 2, St. ~ 0+395 - 0+422*

**00.07.0020 Winkelsteine versetzen, Höhe 0,30 m**
Menge: 1,000 m
Leistungsbereichkatalog: 118

*Hinweis: Ormonter Straße 2, St. ~ 0+395 - 0+422*

**00.07.0021 Winkelsteine versetzen, Höhe 0,45 m**
Menge: 1,000 m
Leistungsbereichkatalog: 118

*Hinweis: Ormonter Straße 2, St. ~ 0+395 - 0+422*

**00.07.0022 Winkelsteinecke als Zulage Höhe 0,45 m**
Menge: 1,000 St
Leistungsbereichkatalog: 118

*Hinweis: Ormonter Straße 2, St. ~ 0+395 - 0+422*

**00.07.0023 Winkelsteine versetzen, Höhe 0,55 m**
Menge: 2,000 m
Leistungsbereichkatalog: 118

*Hinweis: Ormonter Straße 2, St. ~ 0+395 - 0+422*

**00.07.0024 Winkelsteine versetzen, Höhe 0,80 m**
Menge: 2,000 m
Leistungsbereichkatalog: 118

*Hinweis: Ormonter Straße 2, St. ~ 0+395 - 0+422*

**00.07.0025 Winkelsteine versetzen, Höhe 1,05 m**
Menge: 9,000 m
Leistungsbereichkatalog: 118

*Hinweis: Ormonter Straße 2, St. ~ 0+395 - 0+422*

**00.07.0026 Winkelsteine versetzen, Höhe 1,30 m**
Menge: 4,000 m
Leistungsbereichkatalog: 118

*Hinweis: Ormonter Straße 2, St. ~ 0+395 - 0+422*

**00.07.0027 Winkelsteine versetzen, Höhe 1,55 m**
Menge: 3,000 m
Leistungsbereichkatalog: 118

**00.07.0028 Palisaden versetzen h= 0,40 m, Basaltgrau**
Menge: 15,000 St

**00.07.0029 Palisaden versetzen h= 0,60 m, Basaltgrau**
Menge: 30,000 St

**00.07.0030 Palisaden versetzen h= 0,80 m, Basaltgrau**
Menge: 30,000 St

**00.07.0031 Palisaden versetzen h= 1,00 m, Basaltgrau**
Menge: 30,000 St

**00.07.0032 Palisaden versetzen h= 1,20 m, Basaltgrau**
Menge: 25,000 St

**00.07.0033 Palisaden versetzen h= 1,40 m, Basaltgrau**
Menge: 25,000 St

**00.07.0034 Palisaden versetzen h= 1,60 m, Basaltgrau**
Menge: 10,000 St

*Hinweis: s. Bilder Anlage 1: "Ormonter Str. 17-19"*

**00.07.0035 Schmiedeeisernes Geländer aufnehmen Höhe 1,20 m**
Menge: 12,000 m
Leistungsbereichkatalog: 128

*Hinweis: s. Bilder Anlage 1: "Ormonter Str. 17-19"*

**00.07.0036 Schmiedeeisernes zweiflg. Tor aufnehmen Höhe ca. 1,50 m**
Menge: 1,000 St
Leistungsbereichkatalog: 128

*Hinweis: s. Bilder Anlage 1: "Ormonter Str. 17-19"*

**00.07.0037 Schmiedeeisernes einflg. Tor aufnehmen Höhe ca. 2,00 m**
Menge: 2,000 St
Leistungsbereichkatalog: 128

*Hinweis: s. Bilder Anlage 1: "Ormonter Str. 17-19"*

**00.07.0038 Zaun aufnehmen*Höhe 1,00-1,50 m Pf.i.Beton30/80*Löcher schließen Material verwert.**
StL-Nr. 2112810192992101
Menge: 25,000 m
Leistungsbereichkatalog: 128

*Hinweis: s. Bilder Anlage 1: "Ormonter Str. 16"*

**00.07.0039 Zaun aufnehmen*Höhe 1,00-1,50 m Pfosten in Boden*Löcher schließen Mat.Lagerplatz**
StL-Nr. 2112810192991102
Menge: 8,000 m
Leistungsbereichkatalog: 128

*Hinweis: s. Bilder Anlage 1: "Ormonter Str. 8"*

**00.07.0040 Zaun aufnehmen*Löcher schließen**
StL-Nr. 2112810199999109
Menge: 15,000 m
Leistungsbereichkatalog: 128

*Hinweis: s. Bilder Anlage 1: "Ormonter Str. 13"*

**00.07.0041 Zaun aufnehmen*Löcher schließen**
StL-Nr. 2112810199999109
Menge: 6,000 m
Leistungsbereichkatalog: 128

*Hinweis: s. Bilder Anlage 1: "Stadtkyller Str. 5"*

**00.07.0042 Zaun aufnehmen*Löcher schließen Material verwert.**
StL-Nr. 2112810199999101
Menge: 7,000 m
Leistungsbereichkatalog: 128

*Hinweis: s. Bilder Anlage 1: "Ormonter Str. 6"*

**00.07.0043 Zaun aufnehmen Pfosten Stahl*Abstand2,00-3,00m*Material verwert.**
StL-Nr. 2112810199229001
Menge: 14,000 m
Leistungsbereichkatalog: 128

*Hinweis: s. Bilder Anlage 1: "Stadtkyller Str. 18"*

**00.07.0044 Zaun aufnehmen*Löcher schließen Material verwert.**
StL-Nr. 2112810199999101
Menge: 10,000 m
Leistungsbereichkatalog: 128

*Hinweis: s. Bilder Anlage 1: "Stadtkyller Str. 18"*

**00.07.0045 Einflügliger Torbogen mit 4 Pfosten und Segmentbogendach aufnehmen Höhe ca. 3,00 m**
Menge: 1,000 St
Leistungsbereichkatalog: 128

*Hinweis: s. Bilder Anlage 1: "Ormonter Str. 6"*

**00.07.0046 Zaun aufnehmen Pfosten Stahl*Abstand2,00-3,00m Pfosten in Boden*Löcher schließen Mat.Lagerplatz**
StL-Nr. 2112810199221102
Menge: 3,000 m
Leistungsbereichkatalog: 128

*Hinweis: s. Bilder Anlage 1: "Ormonter Str. 5"*

**00.07.0047 Zaun aufnehmen Pfosten Stahl*Abstand2,00-3,00m Pf.i.Beton30/80*Löcher schließen Material verwert.**
StL-Nr. 2112810199222101
Menge: 10,000 m
Leistungsbereichkatalog: 128

*Hinweis: s. Bilder Anlage 1: "Ormonter Str. 9"*

**00.07.0048 Zaun aufnehmen*Löcher schließen**
StL-Nr. 2112810199999109
Menge: 20,000 m
Leistungsbereichkatalog: 128

*Hinweis: s. Bilder Anlage 1: "Ormonter Str. 9"*

**00.07.0049 unbesäumter Bretterzaun aus aufgenommen Materialien des AG neu herstellen. Pf.i.Beton, Löcher herst. Mat.Lagerplatz**
Menge: 20,000 m
Leistungsbereichkatalog: 128

*Hinweis: Elektrozaun 1-zügig*

**00.07.0050 Zaun aufnehmen*Höhe 1,00-1,50 m Pfosten Holz*Abstand2,00-3,00m Pfosten in Boden*Löcher schließen Tür/Tor aufnehm.**
StL-Nr. 2112810192121119
Menge: 65,000 m
Leistungsbereichkatalog: 128

*Hinweis: Stacheldrahtzaun 4-zügig*

**00.07.0051 Zaun aufnehmen*Höhe 1,00-1,50 m Pfosten Holz*Abstand2,00-3,00m Pfosten in Boden*Löcher schließen Tür/Tor aufnehm.*Material verwert.**
StL-Nr. 2112810192121111
Menge: 90,000 m
Leistungsbereichkatalog: 128

*Hinweis: Stacheldrahtzaun 3-zügig*

**00.07.0052 Zaun aufnehmen*Höhe 1,00-1,50 m Pfosten Holz*Abstand2,00-3,00m Pfosten in Boden*Löcher schließen Tür/Tor aufnehm.*Material verwert.**
StL-Nr. 2112810192121111
Menge: 20,000 m
Leistungsbereichkatalog: 128

*Hinweis: siehe Bilder Anlage 1: "Zaun Wasser"*

**00.07.0053 Zaun aufnehmen*Höhe 1,00-1,50 m Pfosten Stahl Pf.i.Beton30/80*Löcher schließen Tür/Tor aufnehm.**
StL-Nr. 2112810192292119
Menge: 25,000 m
Leistungsbereichkatalog: 128

*Hinweis: s. Bilder Anlage 1: "Ormonter Str. 8"*

**00.07.0054 Stakettenzaun aus aufgenommen Materialien des AG neu herstellen. Pf.i.Bodenhülsen, Betonfundam. herst. Mat.Lagerplatz**
Menge: 15,000 m
Leistungsbereichkatalog: 128

*Hinweis: s. Bilder Anlage 1: "Ormonter Str. 13"*

**00.07.0055 Stakettenzaun aus aufgenommen Materialien des AG neu herstellen. Pf.i.Boden, Löcher herst. Mat.Lagerplatz**
Menge: 6,000 m
Leistungsbereichkatalog: 128

*Hinweis: s. Bilder Anlage 1: "Stadtkyller Str. 5"*

**00.07.0056 Stakettenzaun aus aufgenommen Materialien des AG neu herstellen. Pf.i.Boden, Löcher herst. Mat.Lagerplatz**
Menge: 8,000 m
Leistungsbereichkatalog: 128

*Hinweis: s. Bilder Anlage 1: "Stadtkyller Str. 18"*

**00.07.0057 Bretterzaun herstellen. Pf.i.Boden, Löcher herst. Mat.Lagerplatz**
Menge: 10,000 m
Leistungsbereichkatalog: 128

*Hinweis: s. Bilder Anlage 1: "Stadtkyller Str. 18"*

**00.07.0058 Einflügliger Torbogen mit 4 Pfosten und Segmentbogendach aus aufgenommen Materialien des AG neu herstellen. Höhe ca. 3,00 m**
Menge: 1,000 St
Leistungsbereichkatalog: 128

*Hinweis: Elektrozaun 1-zügig*

**00.07.0059 Weidezaun (Elektrozaun) herstellen Zaunhöhe 1,20 m*Nadelh.,kesseldr. Pfostenlänge1,80m*D 8 bis 10 cm Pfostenabst.4,00m**
Menge: 65,000 m
Leistungsbereichkatalog: 128

*Hinweis: Einschl.Spann- und/oder Stachel-*

**00.07.0060 Weidezaun herstellen*Nadelh.,kesseldr. Pfostenlänge2,10m*D 8 bis 10 cm*St.draht2,5mm4zü.**
StL-Nr. 2112824592419800
Menge: 90,000 m
Leistungsbereichkatalog: 128

*Hinweis: Einschl.Spann- und/oder Stachel-*

**00.07.0061 Weidezaun herstellen*Nadelh.,kesseldr. Pfostenlänge2,10m*D 8 bis 10 cm*St.draht2,5mm3zü.**
StL-Nr. 2112824592419700
Menge: 20,000 m
Leistungsbereichkatalog: 128

*Hinweis: s. Bilder Anlage 1: "Ormonter Str. 6"*

**00.07.0062 Jägerzaun aus aufgenommen Materialien des AG neu herstellen. Pf.i.Boden, Löcher herst. Mat.Lagerplatz**
Menge: 3,000 m
Leistungsbereichkatalog: 128

*Hinweis: s. Bilder Anlage 1: "Ormonter Str. 5"*

**00.07.0063 Jägerzaun herstellen*Nadelh.,kesseldr. Pfostenlänge2,10m*D 8 bis 10 cm*St.draht2,5mm3zü.**
Menge: 10,000 m
Leistungsbereichkatalog: 128

*Hinweis: s. Bilder Anlage 1: "Ormonter Str. 16"*

**00.07.0064 Baustahlmattenzaun aus aufgen. Materialien des AG herstellen Zaunhöhe 1,25 m**
Menge: 8,000 m
Leistungsbereichkatalog: 128

*Hinweis: siehe Bilder Anlage 1: "Zaun Wasser"*

**00.07.0065 Weidezaun aus aufgen. Materialien des AG herstellen Zaunhöhe 1,25 m**
Menge: 25,000 m
Leistungsbereichkatalog: 128

**00.07.0066 Zaun herstellen*Nadelh.,kesseldr. Pfostenlänge2,10m*D 8 bis 10 cm*St.draht2,5mm4zü.**
Menge: 20,000 m
Leistungsbereichkatalog: 128

*Hinweis: Als Zulage zur Vorposition*

**00.07.0067 Tor für Weidezaun herstellen*Torhöhe 1,50 m*Spanntor**
StL-Nr. 21128247949992
Menge: 1,000 St
Leistungsbereichkatalog: 128

*Hinweis: siehe Bilder Anlage 1: "Zaun Wasser"*

**00.07.0068 Tor für Weidezaun aus aufgen. Materialien des AG herstellen. Torhöhe 1,25 m**
Menge: 1,000 St
Leistungsbereichkatalog: 128

**00.07.0069 Pfostenverstrebung herstellen*Nadelholz D8-10cm*Bodenklasse 3-5**
StL-Nr. 211282039191
Menge: 6,000 St
Leistungsbereichkatalog: 128

*Hinweis: siehe Bilder Anlage 1: "Zaun Wasser"*

**00.07.0070 Pfostenverstrebung aus aufgen. Materialien des AG herstellen**
Menge: 10,000 St
Leistungsbereichkatalog: 128

**00.07.0071 Dauerelastische Fuge nach Wahl des AN herstellen Übergang neue auf alte Mauer**
Menge: 5,000 m

**00.07.0072 Putz abstemmen**
Menge: 30,000 m2

**00.07.0073 Betonwand verputzen**
Menge: 10,000 m2

**00.07.0074 Wand verputzen**
Menge: 50,000 m2

**00.07.0075 Noppenfolie einbauen Hauswand Gefüllt. Lösung Spachteln Schichtdicke 3 mm**
Menge: 50,000 m2

**00.07.0076 Bituminösen Voranstrich herstellen*Erdber.Flächen Auf Putz*Verfahren Wahl AN 200 - 400 g/m2**
Menge: 50,000 m2

**00.07.0077 Bit. Dichtungsaufstrich herstellen*Gefüllt. Lösung Spachteln*Schichtdicke 3 mm**
Menge: 50,000 m2

**00.07.0078 Findlinge aufnehmen und wieder versetzen,**
Menge: 2,000 St

*Hinweis: "Ormonter Str. 9"*

**00.07.0079 Findlinge in Böschung aufnehmen und wieder versetzen,**
Menge: 8,000 m2

*Hinweis: s. Bilder Anlage 1: "Stadtkyller Str. 10"*

**00.07.0080 Findlinge in Böschung aufnehmen und wieder versetzen,**
Menge: 100,000 m2

*Hinweis: Findlinge sitzen in Reihe*

**00.07.0081 Findlinge in Reihe aufnehmen und wieder in Reihe versetzen,**
Menge: 3,000 m

#### Abschnitt 00.08 SONSTIGES

*Hinweis: Station ~0+210 - ~0+390 und Station*

**00.08.0001 Erschwernis infolge reiner statischer Verdichtung im Bereich Ormonter Straße (St. ~0+250 - ~0+390) und Stadtkyller Straße (St. ~0+440 - ~0+470)**
Menge: 200,000 m

*Hinweis: gemäß Regelquerschnitt "Sicherung"*

**00.08.0002 Abschnittweises Ausschachten zur Sicherung der Gebäudemauern**
Menge: 90,000 m

*Hinweis: Beton zur Sicherung (Sicherungsriegel)*

**00.08.0003 Beton C 20/25, Körnung 8/32**
Menge: 35,000 m3

*Hinweis: gemäß Regelquerschnitt "Sicherung"*

**00.08.0004 Abschnittweises Unterfangen/ Sichern unter den Gebäudemauern**
Menge: 30,000 m3

**00.08.0005 Leitpfosten abbauen Eingrableitpfost.*erf. Erdarbeiten**
StL-Nr. 211290571199
Menge: 15,000 St
Leistungsbereichkatalog: 129

**00.08.0006 Leitpfosten abbauen Eingrableitpfost.*erf. Erdarbeiten**
StL-Nr. 211290571199
Menge: 4,000 St
Leistungsbereichkatalog: 129

*Hinweis: Material lagert auf dem Gelände der*

**00.08.0007 Leitpfosten des AG aufstellen Eingrableitpf.*Pfosten abholen HB 1**
StL-Nr. 21129412100021
Menge: 19,000 St
Leistungsbereichkatalog: 129

**00.08.0008 Bodenhülse für Schilderpfosten ausbauen und entsorgen**
Menge: 5,000 St

**00.08.0009 Bodenhülse für Schilderpfosten ausbauen, säubern und lagern**
Menge: 3,000 St

**00.08.0010 Bodenhülse des AG versetzen**
Menge: 20,000 St

*Hinweis: Diese Position kann nur von dem AG*

**00.08.0011 Leitungskreuzung sichern**
Menge: 10,000 St

*Hinweis: Diese Position kann nur von dem AG*

**00.08.0012 Längslfd.Rohr-/Kabelleitung sich.**
Menge: 150,000 m

*Hinweis: Diese Position kann nur von dem AG*

**00.08.0013 Versorgungsl. langslfd. sich.**
Menge: 40,000 m

**00.08.0014 Verkehrsschild mit 1 Pfosten (DU bis 76,1 mm) aufnehmen, Schildgröße bis 1,1 m2**
Menge: 17,000 St

**00.08.0015 Verkehrsschild mit 2 Pfosten (DU bis 76,1 mm) aufnehmen, Schildgröße bis 1,1 m2**
Menge: 1,000 St

**00.08.0016 Schild aufnehmen u. wiederversetzen**
Menge: 3,000 St

**00.08.0017 Schild aufnehmen u. wiederversetzen**
Menge: 1,000 St

*Hinweis: siehe Bilder Anlage 1: "Mülleimer"*

**00.08.0018 Mülleimer aufnehmen und neu setzen**
Menge: 1,000 St

*Hinweis: siehe Bilder Anlage 1: "Sitzbänke"*

**00.08.0019 Sitzbank abbauen und wieder aufstellen**
Menge: 2,000 St

**00.08.0020 Lichtbilder herst. und liefern**
StL-Nr. 19101620
Menge: 200,000 St
Leistungsbereichkatalog: 101

#### Abschnitt 00.09 MARKIERUNG

*Hinweis: Hierbei handelt es sich um zwei getren-*

**00.09.0001 Längsmarkierung Typ II herstellen durchg.Fstr.begr.*Breite 0,12 m mit Vormarkierung*Kaltspritzplastik P 7**
StL-Nr. 2113150521140029
Menge: 100,000 m
Leistungsbereichkatalog: 131

*Hinweis: Hierbei handelt es sich um mehrere*

**00.09.0002 Längsmarkierung Typ II herstellen Blockmark. 1 zu 1*Breite 0,25 m mit Vormarkierung*Heißplastikmasse P 7**
StL-Nr. 2113150543170029
Menge: 75,000 m
Leistungsbereichkatalog: 131

#### Abschnitt 00.10 STRASSENBELEUCHTUNG

**00.10.0001 Leitungsgraben herstellen**
Menge: 320,000 m

**00.10.0002 Muffengruben herstellen**
Menge: 15,000 St

**00.10.0003 Kabel verlegen**
Menge: 475,000 m

**00.10.0004 Material lief.,in Leitungsgraben einbauen**
Menge: 38,400 m3

**00.10.0005 Kabelschutzrohr DN 63 oder 100 mm verlegen**
Menge: 80,000 m

**00.10.0006 Leuchtenfundament herstellen**
Menge: 22,000 St

**00.10.0007 Kabelkreuzung sichern**
Menge: 1,000 St

**00.10.0008 Leitungskreuzungen sichern**
Menge: 1,000 St

### Bereich 01 FS KERSCHENBACH - STADTKYLL

#### Abschnitt 01.00 BAUSTELLENEINRICHTUNG

**01.00.0001 Baustelle einrichten Dies.LV-Abschn.*Zufahrt vorh.**
*** Pauschalposition
StL-Nr. 1910110721
Menge: 1,000 Psch
Leistungsbereichkatalog: 101

**01.00.0002 Baustelle räumen Sämtl. LV-Abschn.**
*** Pauschalposition
StL-Nr. 1910111201
Menge: 1,000 Psch
Leistungsbereichkatalog: 101

**01.00.0003 Bauzaun aufstellen und entfernen Zaunhöhe 2,0 m*Stahlgitter-FT**
StL-Nr. 1910120733
Menge: 50,000 m
Leistungsbereichkatalog: 101

**01.00.0004 Bauzaun umsetzen Zaunhöhe 2,0 m*StahlgitterFT**
StL-Nr. 1910121233
Menge: 20,000 m
Leistungsbereichkatalog: 101

*Hinweis: Vollsperrung*

**01.00.0005 Verkehrssicherung läng.Dauer durchf Arbeitsstelle*VZ-Plan des AG außer/in Kraft s. Geb.ü.100b.200Eu.**
*** Pauschalposition
StL-Nr. 2110512511100094
Menge: 1,000 Psch
Leistungsbereichkatalog: 105

**01.00.0006 Verkehrssich. läng. Dauer vorhalten wie Vorposition**
StL-Nr. 2110511019
Menge: 120,000 d
Leistungsbereichkatalog: 105

**01.00.0007 Kontrolle d. Verkehrss. an Arb.st.**
StL-Nr. 2110590599
Menge: 120,000 d
Leistungsbereichkatalog: 105

**01.00.0008 Kontrolle d. Verkehrss. a. Uml.str.**
StL-Nr. 2110591099
Menge: 120,000 d
Leistungsbereichkatalog: 105

*Hinweis: Position gilt für sämtliche Bauabschnitte*

**01.00.0009 Verkehrssicherung, einbahnig, einr. LZA,automatisch Laenge 3OO m Warnl.+Bel., Anf. VZ-Plan**
*** Pauschalposition
Menge: 1,000 Psch

*Hinweis: Mobile Auskreuzvorrichtung*

**01.00.0010 Verkehrsschild verändern Schild Größe 2*Höhe bis 2,00 m a./i.Kraft setzen*mob.Auskreuzvorr.**
StL-Nr. 211052102131
Menge: 2,000 St
Leistungsbereichkatalog: 105

*Hinweis: Mobile Auskreuzvorrichtung*

**01.00.0011 Verkehrsschild verändern Schild Größe 2*Höhe über 2,00 m a./i.Kraft setzen*mob.Auskreuzvorr.**
StL-Nr. 211052102231
Menge: 1,000 St
Leistungsbereichkatalog: 105

*Hinweis: Schilder, die zusätzlich zu den*

**01.00.0012 Verkehrstafel aufb., abb., vorh. Typ RA1 Höhe 2,00 m**
StL-Nr. 2110524599109299
Menge: 1,000 St
Leistungsbereichkatalog: 105

*Hinweis: Schilder, die zusätzlich zu den*

**01.00.0013 Verkehrstafel aufb., abb., vorh. Typ RA1 Höhe 2,00 m**
StL-Nr. 2110524599109299
Menge: 1,000 St
Leistungsbereichkatalog: 105

*Hinweis: Schilder, die zusätzlich zu den*

**01.00.0014 Verkehrsschild aufbauen u. abbauen Ronde,Dreie.Quad.*Größe 1 Typ RA1 Höhe 2,00 m**
StL-Nr. 21105203111093
Menge: 1,000 St
Leistungsbereichkatalog: 105

*Hinweis: Schilder, die zusätzlich zu den*

**01.00.0015 Verkehrsschild aufbauen u. abbauen Ronde,Dreie.Quad.*Größe 1 Typ RA1*Höhe 2,00 m**
StL-Nr. 21105203111993
Menge: 1,000 St
Leistungsbereichkatalog: 105

**01.00.0016 Vorankündigung erstellen**
*** Pauschalposition
StL-Nr. 19101508
Menge: 1,000 Psch
Leistungsbereichkatalog: 101

**01.00.0017 SiGe-Plan erstellen**
*** Pauschalposition
StL-Nr. 19101513
Menge: 1,000 Psch
Leistungsbereichkatalog: 101

**01.00.0018 SiGe-Koordinator stellen.**
*** Pauschalposition
StL-Nr. 19101528
Menge: 1,000 Psch
Leistungsbereichkatalog: 101

*Hinweis: Zu begehende Flächen werden nach*

**01.00.0019 Flächensondierung durchführen Tiefe über 1-3 m Eisen entfernen**
StL-Nr. 21126201003091
Menge: 10500,000 m2

**01.00.0020 Flächensondierung Zulage**
Menge: 4700,000 m2

*Hinweis: Vorhandene Störkörper/Anomalien*

**01.00.0021 Störkörper freilegen/identifizieren**
StL-Nr. 21126301
Menge: 3,000 St

**01.00.0022 Tageslohnarbeiten**
Menge: 3,000 d

**01.00.0023 Stundenlohnarbeiten durch Baugerät**
Menge: 5,000 h

#### Abschnitt 01.01 KONTROLLPRÜFUNG

**01.01.0001 Belastungsfahrzeug bereitstellen**
StL-Nr. 19101707
Menge: 1,000 h
Leistungsbereichkatalog: 101

**01.01.0002 Probegefäß liefern*Mithilfe Kprüf.**
StL-Nr. 1910171291
Menge: 6,000 St
Leistungsbereichkatalog: 101

*Hinweis: Durch die nachf. Positionen*

**01.01.0003 Gegenpole für Kontrollpr. verlegen*Schicht o.Bindem.**
StL-Nr. 191017379904
Menge: 4,000 St
Leistungsbereichkatalog: 101

*Hinweis: Durch die nachf. Positionen*

**01.01.0004 Gegenpole für Kontrollpr. verlegen*Asphalt**
StL-Nr. 191017379901
Menge: 4,000 St
Leistungsbereichkatalog: 101

#### Abschnitt 01.02 ERD- UND LANDSCHAFTSBAU

*Hinweis: Die nachf. Positionen*

**01.02.0001 Strauchbestand roden*verfüll/Boden AG Wst.Verw.AN*S.Abr. Verw. AN**
StL-Nr. 24106010901101
Menge: 30,000 m2
Leistungsbereichkatalog: 106

**01.02.0002 Strauchbestand roden*verfüll/Boden AG Wst.Verw.AN*S.Abr. Verw. AN**
StL-Nr. 24106010901101
Menge: 20,000 m2
Leistungsbereichkatalog: 106

**01.02.0003 Strauchbestand roden*verfüll/Boden AG Wst.Verw.AN*S.Abr. Verw. AN**
StL-Nr. 24106010901101
Menge: 50,000 m2
Leistungsbereichkatalog: 106

**01.02.0004 Wurzelstöcke ausfräsen DU über 0,3-0,5 m*Tiefe bis 30 cm verdicht/Baust.AN*Fräsgut Verw. AN**
StL-Nr. 24106023210401
Menge: 3,000 St
Leistungsbereichkatalog: 106

**01.02.0005 Wurzelstöcke ausfräsen DU über 0,5-0,75m*Tiefe bis 30 cm verdicht/Baust.AN*Fräsgut Verw. AN**
StL-Nr. 24106023310401
Menge: 4,000 St
Leistungsbereichkatalog: 106

**01.02.0006 Wurzelstöcke ausfräsen DU über 0,75-1 m*Tiefe bis 30 cm verdicht/Baust.AN*Fräsgut Verw. AN**
StL-Nr. 24106023410401
Menge: 1,000 St
Leistungsbereichkatalog: 106

*Hinweis: Einzelflächen und schmalen Streifen*

**01.02.0007 Vegetationsdecke bearbeiten**
StL-Nr. 24106103
Menge: 300,000 m2
Leistungsbereichkatalog: 106

**01.02.0008 Oberboden abtragen und lagern Abtr.über 10-30cm*Oberboden AN lag. Lagerfl.AN Bauz.*Abrechnung Abtrag**
StL-Nr. 24106110002311
Menge: 50,000 m3
Leistungsbereichkatalog: 106

**01.02.0009 Oberboden des AG andecken Seiten-/Trennstr. Andeckung 10-30 cm Boden a.fördern Abrechnung Abtrag**
Menge: 50,000 m3

*Hinweis: Steinfreier (gesiebter) Oberboden (Größtkorn 10 mm)*

**01.02.0010 Oberboden liefern und andecken*bündigFahrbahnrd.*Abrechng.Auftrag**
StL-Nr. 241061609191
Menge: 50,000 m3
Leistungsbereichkatalog: 106

*Hinweis: Steinfreier (gesiebter) Oberboden (Größtkorn 10 mm)*

**01.02.0011 Oberboden liefern und andecken*bündigFahrbahnrd.*Abrechng.Auftrag**
StL-Nr. 241061609191
Menge: 40,000 m3
Leistungsbereichkatalog: 106

**01.02.0012 Rasenansaat mit RSM Regio herst.*Feinplanum lock.**
StL-Nr. 2110720409199900
Menge: 600,000 m2
Leistungsbereichkatalog: 107

*Hinweis: Für private Flächen nach Anordnung der Bauleitung*

**01.02.0013 Rasenansaat mit RSM herstellen*Feinplanum lock.**
StL-Nr. 21107202091990
Menge: 100,000 m2
Leistungsbereichkatalog: 107

*Hinweis: Leistungen dieser Pos. bedürfen der ausdrücklichen*

**01.02.0014 Handschachtung für Suchgräben**
Menge: 5,000 m3

*Hinweis: Leistungen dieser Pos. bedürfen der ausdrücklichen*

**01.02.0015 Ausschachtungsarbeiten durchführen**
Menge: 5,000 h

*Hinweis: Leistungen dieser Pos. bedürfen der ausdrücklichen*

**01.02.0016 Suchgraben herstellen Bagger bis 0,4 m3**
Menge: 5,000 h

*Hinweis: Sämtliche Erdarbeiten für die Fahrbahn,Gehwege,Bösch-*

**01.02.0017 Boden bzw. Fels lösen und entsorgen profilg. lösen Felsvert.B. verf.*Planum nicht ges. Abrechnung Abtrag Verwertung nachw.**
Menge: 40,000 m3
Leistungsbereichkatalog: 106

*Hinweis: Sämtliche Erdarbeiten für die Fahrbahn,Gehwege,Bösch-*

**01.02.0018 Boden bzw. Fels lösen und entsorgen profilg. lösen Felsvert.B. verf.*Planum nicht ges. Abrechnung Abtrag Verwertung nachw.**
Menge: 80,000 m3
Leistungsbereichkatalog: 106

*Hinweis: Sämtliche Erdarbeiten für die Fahrbahn,Gehwege,Bösch-*

**01.02.0019 Boden bzw. Fels lösen und entsorgen profilg. lösen Felsvert.B. verf.*Planum nicht ges. Abrechnung Abtrag Verwertung nachw.**
Menge: 150,000 m3
Leistungsbereichkatalog: 106

*Hinweis: Als ZULAGE zu der Position 00.02.0017*

**01.02.0020 Nur für den Verbreiterungsstreifen im Hocheinbaubereich Aushub des Erdplanums bzw. Dammauflagers für die Fahrbahn, Böschungen, Bankette usw..**
Menge: 50,000 m3

*Hinweis: Als ZULAGE zu den vorgenannten Erdaushubpostionen entsprechend der Belastungklasse.*

**01.02.0021 Mehraushub unterhalb des Erdplanums, als ZULAGE zu den vorgenannten Erdaushubpositionen**
Menge: 50,000 m3

**01.02.0022 Unterbaumaterial lösen u. zwischenl**
Menge: 100,000 m3

**01.02.0023 Unterbaumaterial aus Zwischenlager**
Menge: 50,000 m3

**01.02.0024 Unterbaumaterial aus Zwischenlager**
Menge: 50,000 m3

**01.02.0025 Bodenmassen abdecken**
Menge: 200,000 m2

**01.02.0026 Abtreppung herstellen**
StL-Nr. 2410624099
Menge: 20,000 m
Leistungsbereichkatalog: 106

*Hinweis: Für die Erd- und Frostschutzarbeiten*

**01.02.0027 Erschwernis entlang Häuser, Mauern**
Menge: 20,000 m

*Hinweis: Auf Anordnung des AG.*

**01.02.0028 Böschung profilieren**
Menge: 150,000 m2

**01.02.0029 Anrampung herstellen Anrampung vor Zufahrten Material nach Wahl des AN**
Menge: 50,000 m

**01.02.0030 Geotextil als Trennschicht verlegen Nutz.Dauer>25Jahr*pH 4-9 GRK 5 verlegen quer*Abr. Überdeckung**
StL-Nr. 2410640321029101
Menge: 50,000 m2
Leistungsbereichkatalog: 106

**01.02.0031 Baustoff liefern und einbauen*Wasserschutzgeb.*Planum nicht ges. Abrechng. Auftrag**
StL-Nr. 24106243919101
Menge: 15,000 m3
Leistungsbereichkatalog: 106

*Hinweis: Grobgestein 60/120*

**01.02.0032 Baustoff liefern und einbauen*Wasserschutzgeb. Vertiefungen*Planum nicht ges. Abrechng. Auftrag**
StL-Nr. 24106243912101
Menge: 50,000 m3
Leistungsbereichkatalog: 106

**01.02.0033 Zementmörtel einbauen**
Menge: 10,000 m3

**01.02.0034 Stampfbeton einbauen**
Menge: 5,000 m3

**01.02.0035 Bankett schälen 12 tief+ 6 hoch**
StL-Nr. 2211204099199099
Menge: 2360,000 m
Leistungsbereichkatalog: 112

*Hinweis: Bankettbreite 0,50 m*

**01.02.0036 Bankett profilgerecht herstellen 12 tief+ 6 hoch**
StL-Nr. 2211270699991999
Menge: 140,000 m
Leistungsbereichkatalog: 112

*Hinweis: Bankettbreite 0,75 m*

**01.02.0037 Bankett profilgerecht herstellen 12 tief+ 6 hoch**
StL-Nr. 2211270699991999
Menge: 20,000 m
Leistungsbereichkatalog: 112

*Hinweis: Bankettbreite 1,00 m*

**01.02.0038 Bankett profilgerecht herstellen 12 tief+ 6 hoch**
StL-Nr. 2211270699991999
Menge: 2120,000 m
Leistungsbereichkatalog: 112

*Hinweis: Bankettbreite 1,50 m*

**01.02.0039 Bankett profilgerecht herstellen 12 tief+ 6 hoch**
StL-Nr. 2211270699991999
Menge: 10,000 m
Leistungsbereichkatalog: 112

**01.02.0040 Baustoffgemisch für Bankett liefern**
Menge: 1050,000 t
Leistungsbereichkatalog: 112

**01.02.0041 Erschwernis durch Einbauten**
StL-Nr. 2211290799
Menge: 10,000 St
Leistungsbereichkatalog: 112

*Hinweis: "Drainbeton-Bankett"*

**01.02.0042 Drainbeton-Bankett einbauen**
Menge: 270,000 m

**01.02.0043 Zulage Sonderform Drainbeton-Ban- kett**
Menge: 8,000 St

**01.02.0044 Zulage Handeinbau**
Menge: 2,000 St

*Hinweis: Es handelt sich um das Herstellen der Bankette bzw.*

**01.02.0045 Rasen auf Min.Stoffgem. Minstoff 0/45 mm*Bünd.Fahrbahnrd.*Saatgut des AN**
Menge: 100,000 m2

#### Abschnitt 01.03 ENTWÄSSERUNG

*Hinweis: Rohr bis DN 250*

**01.03.0001 Entwässerungsrohrleitung abbrechen Tiefe bis 1,25 m*Ausb. verwerten**
StL-Nr. 24110305990101
Menge: 30,000 m
Leistungsbereichkatalog: 110

*Hinweis: Rohr bis DN 250*

**01.03.0002 Entwässerungsrohrleitung abbrechen Tiefe ü.1,25-1,75*Ausb. verwerten**
StL-Nr. 24110305990201
Menge: 5,000 m
Leistungsbereichkatalog: 110

*Hinweis: Rohr DN 250 - 500*

**01.03.0003 Entwässerungsrohrleitung abbrechen Tiefe bis 1,25 m*Ausb. verwerten**
StL-Nr. 24110305990101
Menge: 70,000 m
Leistungsbereichkatalog: 110

*Hinweis: Rohr DN 250 - 500*

**01.03.0004 Entwässerungsrohrleitung abbrechen Tiefe ü.1,25-1,75*Ausb. verwerten**
StL-Nr. 24110305990201
Menge: 10,000 m
Leistungsbereichkatalog: 110

*Hinweis: Einschl. der erforderlichen Erdarbeiten an der*

**01.03.0005 Straßenablauf ausbauen Betonfertigteile*Tiefe bis 1,25 m StrA in bef. Fl.*Ausbau verwerten**
StL-Nr. 24110506112001
Menge: 6,000 St
Leistungsbereichkatalog: 110

**01.03.0006 Schachtabdeckung freilegen und ausbauen Abdeckung in bef. Fläche Ausbau verwerten**
Menge: 10,000 St
Leistungsbereichkatalog: 110

**01.03.0007 Hohlraum verfüllen mit Dämmer**
Menge: 10,000 m

**01.03.0008 Füllrohre zur Verfüllung als Zulage**
Menge: 1,000 St

**01.03.0009 Mulden u. Grabenbefestig. ausbauen Betonsohlschalen*In Beton Dicke 20 - 30 cm*Aufbr.+Mat.verw.**
Menge: 100,000 m
Leistungsbereichkatalog: 110

**01.03.0010 Mulden u. Grabenbefestig. ausbauen Betonsohlschalen*In Beton Dicke 20 - 30 cm*Aufbr.+Mat.verw.**
Menge: 20,000 m
Leistungsbereichkatalog: 110

*Hinweis: Trapezschalen werden in Stufen versetzt*

**01.03.0011 Mulden u. Grabenbefestig. des AG neu versetzen Ungeb.Sauberksch. Mörtelfuge*Dicke bis 20 cm**
Menge: 20,000 m
Leistungsbereichkatalog: 106

*Hinweis: Trapezschalen werden in Stufen versetzt*

**01.03.0012 Mulden u. Grabenbefestig. ausbauen und wieder neu versetzen Ungeb.Sauberksch. Mörtelfuge*Dicke bis 20 cm**
Menge: 30,000 m
Leistungsbereichkatalog: 106

*Hinweis: Trapezschalen werden in Stufen versetzt*

**01.03.0013 Offene Beton-Trapezsohlschale aus Beton min. C35/45-Exposi- tionsklassen XC4/XD3/XF3/XA1 liefern und fachgerecht versetzen**
Menge: 100,000 m
Leistungsbereichkatalog: 106

**01.03.0014 Mulden u. Grabenbefestig. reinigen anfallendes Material entsorgen Räumgut bis 0,03 m3/m**
Menge: 500,000 m
Leistungsbereichkatalog: 106

**01.03.0015 Mulden u. Grabenbefestig. reinigen anfallendes Material entsorgen Räumgut 0,03 - 0,06 m3/m**
Menge: 50,000 m
Leistungsbereichkatalog: 106

**01.03.0016 Vorh. Grabenprofil wiederherstellen Graben mit Boden des AG neu profilieren**
Menge: 50,000 m
Leistungsbereichkatalog: 106

**01.03.0017 Grabenprofil wiederherstellen Aushub -0,25 m3/m Graben mit Wasser**
StL-Nr. 241065102901
Menge: 220,000 m
Leistungsbereichkatalog: 106

**01.03.0018 Graben herstellen gewachsener Boden*Grab. Unterl. AG Böschneig. 1:1,5**
StL-Nr. 2410652021991900
Menge: 20,000 m
Leistungsbereichkatalog: 106

**01.03.0019 Mulde herstellen gewachsener Boden 1:3 und flacher**
StL-Nr. 2410651329991999
Menge: 30,000 m
Leistungsbereichkatalog: 106

**01.03.0020 Mulde herstellen gewachsener Boden 1:3 und flacher**
StL-Nr. 2410651329991999
Menge: 15,000 m
Leistungsbereichkatalog: 106

**01.03.0021 Mulde herstellen gewachsener Boden 1:3 und flacher**
StL-Nr. 2410651329991999
Menge: 10,000 m
Leistungsbereichkatalog: 106

**01.03.0022 Sohlschwellen herstellen**
Menge: 12,000 m

**01.03.0023 Sohlschwellen herstellen**
Menge: 5,000 m

**01.03.0024 Entwässerungsleitung reinigen Kamera/Dicht.*Rohr DN bis 300*Räumg.bes.Kost.AN**
StL-Nr. 24110903119993
Menge: 300,000 m
Leistungsbereichkatalog: 110

**01.03.0025 Entwässerungsleitung reinigen Kamera/Dicht.*Räumg.bes.Kost.AN**
StL-Nr. 24110903199993
Menge: 80,000 m
Leistungsbereichkatalog: 110

**01.03.0026 Kameradurchfahrung ausführen*Betrieb/Wasserhtg Anschlussleitung*Dokumentation ISY-Bau/Unterl.AG**
StL-Nr. 2411091299992211
Menge: 300,000 m
Leistungsbereichkatalog: 110

**01.03.0027 Kameradurchfahrung ausführen*Betrieb/Wasserhtg Anschlussleitung*Dokumentation ISY-Bau/Unterl.AG**
StL-Nr. 2411091299992211
Menge: 80,000 m
Leistungsbereichkatalog: 110

*Hinweis: Gilt für alle nachfolgenden Graben- und Baugrubenposi-*

**01.03.0028 Leitungsgr. m. Schachtbaugr. herst. gew. Boden*m.Verb./+10 m3 W. Aushub verwerten**
StL-Nr. 2410821529919920
Menge: 40,000 m3
Leistungsbereichkatalog: 108

**01.03.0029 Leitungsgr. m. Schachtbaugr. herst. gew. Boden*m.Verb./+10 m3 W. Aushub verwerten**
StL-Nr. 2410821529919920
Menge: 10,000 m3
Leistungsbereichkatalog: 108

**01.03.0030 Leitungsgr. m. Schachtbaugr. herst. gew. Boden*m.Verb./+10 m3 W. Aushub verwerten**
StL-Nr. 2410821529919920
Menge: 10,000 m3
Leistungsbereichkatalog: 108

**01.03.0031 Leitungsgr. m. Schachtbaugr. herst. gew. Boden*m.Verb./+10 m3 W. Aushub verwerten**
StL-Nr. 2410821529919920
Menge: 10,000 m3
Leistungsbereichkatalog: 108

**01.03.0032 Leitungsgr. m. Schachtbaugr. herst. gew. Boden*m.Verb./+10 m3 W. Aushub verwerten**
StL-Nr. 2410821529919920
Menge: 130,000 m3
Leistungsbereichkatalog: 108

**01.03.0033 Leitungsgr. m. Schachtbaugr. herst. gew. Boden*m.Verb./+10 m3 W. Aushub verwerten**
StL-Nr. 2410821529919920
Menge: 20,000 m3
Leistungsbereichkatalog: 108

**01.03.0034 Leitungsgr. m. Schachtbaugr. herst. gew. Boden*m.Verb./+10 m3 W. Aushub verwerten**
StL-Nr. 2410821529919920
Menge: 10,000 m3
Leistungsbereichkatalog: 108

**01.03.0035 Leitungsgr. m. Schachtbaugr. herst. gew. Boden*m.Verb./+10 m3 W. Aushub verwerten**
StL-Nr. 2410821529919920
Menge: 10,000 m3
Leistungsbereichkatalog: 108

**01.03.0036 Sand einbauen**
Menge: 100,000 m3

**01.03.0037 Baustoff lief.,in Leitungsgr. einb.*WSG geeignet oberh.Leitungsz.*Abrechnung senkr.**
StL-Nr. 24108238999111
Menge: 100,000 m3
Leistungsbereichkatalog: 108

**01.03.0038 Pumpe einsetzen und betreiben FD bis 12 m3/h Entf.Vorfl. 150 m**
Menge: 10,000 h

*Hinweis: In mehreren Teilabschnitten*

**01.03.0039 Sickerrohrleitung verlegen in Sickerstrang*Rohr DN 150 Teilsickerrohr*PE-HD-Rohr,Typ R2 Sohle=Boden AN*Tiefe bis 1,25 m**
StL-Nr. 24110229332141
Menge: 100,000 m
Leistungsbereichkatalog: 110

*Hinweis: Transportrohr (UP) DN 300*

**01.03.0040 Sickerrohrleitung verlegen in Sickerstrang ungeschlitzt*PE-HD-Rohr,Typ R2 Tiefe bis 1,25 m**
StL-Nr. 24110229394101
Menge: 250,000 m
Leistungsbereichkatalog: 110

*Hinweis: In mehreren Teilabschnitten*

**01.03.0041 Sickerstrang herstellen im Straßenkörp.*B ü. 0,30-0,40 m Tiefe bis 0,50 m**
StL-Nr. 24110224121099
Menge: 100,000 m
Leistungsbereichkatalog: 110

*Hinweis: PVC-U-Rohr DN 100*

**01.03.0042 Anschlussleitung herstellen*PVC-U-Rohr Rohrverb.Wahl AN*Bettung Typ 1 Tiefe bis 1,25 m*Überdeckg.bis 1 m LM 1, Statik.*Ringst. Kl.SN 16**
StL-Nr. 2411031593111133
Menge: 2,000 m
Leistungsbereichkatalog: 110

*Hinweis: PVC-U-Rohr DN 100*

**01.03.0043 Anschlussleitung herstellen*PVC-U-Rohr Rohrverb.Wahl AN*Bettung Typ 1 T ü. 1,25-1,75 m*Überdeckg.ü.1-2 m LM 1, Statik.*Ringst. Kl.SN 16**
StL-Nr. 2411031593112233
Menge: 3,000 m
Leistungsbereichkatalog: 110

**01.03.0044 Anschlussleitung herstellen Rohr DN 150*PVC-U-Rohr Rohrverb.Wahl AN*Bettung Typ 1 Tiefe bis 1,25 m*Überdeckg.bis 1 m LM 1, Statik.*Ringst. Kl.SN 16**
StL-Nr. 2411031523111133
Menge: 25,000 m
Leistungsbereichkatalog: 110

**01.03.0045 Anschlussleitung herstellen Rohr DN 150*PVC-U-Rohr Rohrverb.Wahl AN*Bettung Typ 1 T ü. 1,25-1,75 m*Überdeckg.ü.1-2 m LM 1, Statik.*Ringst. Kl.SN 16**
StL-Nr. 2411031523112233
Menge: 10,000 m
Leistungsbereichkatalog: 110

**01.03.0046 Ausmündung für Sickerleitung DN 150 einbauen**
Menge: 1,000 St

**01.03.0047 Formstück einbauen (Zul.) Bogen DN 100*Kunststoff-Rohr**
StL-Nr. 24110369070400
Menge: 1,000 St
Leistungsbereichkatalog: 110

**01.03.0048 Formstück einbauen (Zul.) Teller DN 100*Kunststoff-Rohr**
StL-Nr. 24110369040400
Menge: 1,000 St
Leistungsbereichkatalog: 110

**01.03.0049 Formstück einbauen (Zul.) Abzweig DN 100*Kunststoff-Rohr Rohr DN 150**
StL-Nr. 24110369010403
Menge: 1,000 St
Leistungsbereichkatalog: 110

**01.03.0050 Formstück einbauen (Zul.) Abzweig DN 150*Kunststoff-Rohr Rohr DN 150**
StL-Nr. 24110369020403
Menge: 2,000 St
Leistungsbereichkatalog: 110

**01.03.0051 Formstück einbauen (Zul.) Bogen DN 150*Kunststoff-Rohr**
StL-Nr. 24110369080400
Menge: 30,000 St
Leistungsbereichkatalog: 110

**01.03.0052 Formstück einbauen (Zul.) Teller DN 150*Kunststoff-Rohr**
StL-Nr. 24110369050400
Menge: 1,000 St
Leistungsbereichkatalog: 110

**01.03.0053 Formstück einbauen (Zul.)*Kunststoff-Rohr**
StL-Nr. 24110369990400
Menge: 1,000 St
Leistungsbereichkatalog: 110

**01.03.0054 Formstück einbauen (Zul.) Abzweig DN 150*Beton-Rohr Rohr DN 150**
StL-Nr. 24110369020103
Menge: 1,000 St
Leistungsbereichkatalog: 110

**01.03.0055 Formstueck Abzweiger KG einbauen Abzweig DN 150 Kunststoff/ DN 150 PEHD**
Menge: 1,000 St

**01.03.0056 Formstück einbauen (Zul.)*Kunststoff-Rohr**
StL-Nr. 24110369990400
Menge: 1,000 St
Leistungsbereichkatalog: 110

**01.03.0057 Formstück einbauen (Zul.)*Kunststoff-Rohr**
StL-Nr. 24110369990400
Menge: 2,000 St
Leistungsbereichkatalog: 110

**01.03.0058 Formstück einbauen (Zul.) Rohr DN 300**
StL-Nr. 24110369999906
Menge: 7,000 St
Leistungsbereichkatalog: 110

*Hinweis: Längs- und Querdurchlässe*

**01.03.0059 Betonrohrltg. herst. m. Erdarbeit. DN 300 K*Bettung Typ 1 Tiefe bis 1,50 m*Überdeckg.0,5-1m LM 1,Sta.prüf.**
StL-Nr. 2411035401111499
Menge: 10,000 m
Leistungsbereichkatalog: 110

*Hinweis: Längs- und Querdurchlässe*

**01.03.0060 Betonrohrltg. herst. m. Erdarbeit.*Bettung Typ 1 Tiefe bis 1,50 m*Überdeckg.0,5-1m LM 1,Sta.prüf.**
StL-Nr. 2411035499111499
Menge: 70,000 m
Leistungsbereichkatalog: 110

*Hinweis: Längs- und Querdurchlässe*

**01.03.0061 Böschungsstück einbauen (Zul.) Rohr DN 300*Stahlbeton-Rohr Anlauf 1 zu 1,5**
StL-Nr. 241103740122
Menge: 2,000 St
Leistungsbereichkatalog: 110

*Hinweis: Längs- und Querdurchlässe*

**01.03.0062 Böschungsstück einbauen (Zul.) Rohr DN 400*Stahlbeton-Rohr Anlauf 1 zu 1,5**
StL-Nr. 241103740222
Menge: 8,000 St
Leistungsbereichkatalog: 110

**01.03.0063 Wasserbaupflaster aufnehmen**
Menge: 12,000 m2

**01.03.0064 Wasserbaupflaster herstellen**
Menge: 45,000 m2

**01.03.0065 Rechenbauwerk nach Anlage 18-3-3, Detail Rechenbauwerk, herstellen**
Menge: 2,000 St
Leistungsbereichkatalog: 110

**01.03.0066 Einlaufbauwerk nach Anlage 15-01, Detail Einlaufbauwerk, herstellen**
Menge: 1,000 St
Leistungsbereichkatalog: 110

*Hinweis: für Transport- bzw. Sickerleitung:*

**01.03.0067 Kontrollschacht (Inspektionsöffnung), rund, lichte Weite min. 625 mm, aus Kunststofffertigteilen gemäß DIN EN 476**
Menge: 3,000 St
Leistungsbereichkatalog: 110

**01.03.0068 Schachtanschluss herstellen (Zul.) Rohr DN 300*Gelenkstück**
StL-Nr. 24110362069901
Menge: 1,000 St
Leistungsbereichkatalog: 110

**01.03.0069 Abdeckplatte 625-1000 / SLW 60 Betonfertigteil**
Menge: 1,000 St
Leistungsbereichkatalog: 110

**01.03.0070 Schachtabdeckung aufsetzen DIN 19584, C, R*m. Schmutzfänger Höhe Zug um Zug*WW-Flüssigmörtel**
StL-Nr. 24110454430202
Menge: 1,000 St
Leistungsbereichkatalog: 110

**01.03.0071 Schachtabdeckung aufsetzen DIN 19584, D, B*wasserdicht Deckel/Einlage*Höhe Zug um Zug WW-Flüssigmörtel**
StL-Nr. 24110454111202
Menge: 1,000 St
Leistungsbereichkatalog: 110

**01.03.0072 Schachtabdeckung aufsetzen DIN19584,einwalzb*wasserdicht Deckel/Einl.+Rieg*Höhe Zug um Zug WW-Mörtel**
StL-Nr. 24110454713203
Menge: 9,000 St
Leistungsbereichkatalog: 110

**01.03.0073 Betonauflagering einbauen Rg.,verschiebsich WW-Flüssigmörtel**
StL-Nr. 241104451902
Menge: 1,000 St
Leistungsbereichkatalog: 110

**01.03.0074 Betonauflagering einbauen Rg.,verschiebsich WW-Flüssigmörtel**
StL-Nr. 241104451902
Menge: 1,000 St
Leistungsbereichkatalog: 110

**01.03.0075 Betonauflagering einbauen Rg.,verschiebsich WW-Flüssigmörtel**
StL-Nr. 241104451902
Menge: 1,000 St
Leistungsbereichkatalog: 110

**01.03.0076 Betonauflagering einbauen Rg.,verschiebsich WW-Flüssigmörtel**
StL-Nr. 241104451902
Menge: 1,000 St
Leistungsbereichkatalog: 110

**01.03.0077 Straßenablauf einbauen mit Erdarb. Boden Form 1a*Schaftkonus 11 Aufl-Ring 10b Tiefe bis 1,25 m*eig. Bod., verd.**
StL-Nr. 2411051714029129
Menge: 7,000 St
Leistungsbereichkatalog: 110

**01.03.0078 Straßenablauf einbauen mit Erdarb. Boden Form 1a*Schaft Form 5c Aufl-Ring 10a Tiefe bis 1,25 m*eig. Bod., verd.**
StL-Nr. 2411051712019129
Menge: 1,000 St
Leistungsbereichkatalog: 110

**01.03.0079 Aufsatz f. Straßenablauf aufsetzen 300x500, D,34,5mm*dämpf.Einlage Zinkeimer D 1*Höhe Zug um Zug WW-Mörtel**
StL-Nr. 2411052303001622
Menge: 7,000 St
Leistungsbereichkatalog: 110

**01.03.0080 Aufsatz f. Straßenablauf aufsetzen 500x500, D, Guss*dämpf.Einlage Zinkeimer B 1*Höhe Zug um Zug WW-Mörtel**
StL-Nr. 2411052302001322
Menge: 1,000 St
Leistungsbereichkatalog: 110

*Hinweis: Straßenablauf 30/50 oder 50/50*

**01.03.0081 Aufsatz für Straßenabl. anpassen*ADicke ü.20-30 cm*WW-Mörtel**
StL-Nr. 241105359392
Menge: 1,000 St
Leistungsbereichkatalog: 110

*Hinweis: Straßenablauf 30/50 oder 50/50*

**01.03.0082 Aufsatz für Straßenabl. anpassen*ADicke ü.20-30 cm*WW-Mörtel**
StL-Nr. 241105359392
Menge: 1,000 St
Leistungsbereichkatalog: 110

#### Abschnitt 01.04 UNGEBUNDENE TRAGSCHICHTEN

*Hinweis: Einbau im Vollausbaubereich, für Gehwege*

**01.04.0001 Frostschutzschicht herstellen URM n. Unterl. AG Quers. Unterl. AG*Abrechng. Auftrag**
StL-Nr. 2211220990991911
Menge: 250,000 m3
Leistungsbereichkatalog: 112

**01.04.0002 Frostschutzschicht herstellen Sollh. +1/-1 cm Sonst.Verkehrsfl. Gebr.Mineralstoff Abrechng. Auftrag**
Menge: 100,000 m3

**01.04.0003 Gartenvlies liefern und einbauen**
Menge: 30,000 m2

**01.04.0004 Schotter 0/16 einbauen Dicke ca. 3-5 cm Höfe, Wirtschaftswege, K = 0/16**
Menge: 50,000 m2

*Hinweis: Für Wirtschafts- und Gehwege und sonstige Flächen.*

**01.04.0005 Mineralstoffschicht-Abdeck.herst.**
Menge: 100,000 m2

**01.04.0006 Schottermaterial liefern**
Menge: 20,000 t

**01.04.0007 Vorh. Frostschutzschicht einbauen**
Menge: 10,000 m3

#### Abschnitt 01.05 ASPHALTARBEITEN

**01.05.0001 Erschwernis infolge Einfassungen*Asphaltbefestig.**
StL-Nr. 231130839599
Menge: 800,000 m
Leistungsbereichkatalog: 113

**01.05.0002 Erschwernis infolge Einbauten*Asphaltbefestig.**
StL-Nr. 231130789599
Menge: 7,000 St
Leistungsbereichkatalog: 113

*Hinweis: Hierbei handelt es sich um eine*

**01.05.0003 Asphalt fräsen ADS*Tiefe 1,0 - 2,0 cm Zwickel/Streifen*Mat. verwerten Unebenheit 6 mm**
Menge: 7200,000 m2

**01.05.0004 Asphalt fräsen ADS*Tiefe 2,0 - 6,0 cm Zwickel/Streifen*Mat. verwerten Unebenheit 6 mm**
Menge: 50,000 m2

**01.05.0005 Asphalt fräsen*Asphaltbeton Unebenheit 4 mm**
StL-Nr. 2311300592909991
Menge: 1300,000 m2
Leistungsbereichkatalog: 113

**01.05.0006 Asphalt fräsen*Asphaltbeton Unebenheit 6 mm**
StL-Nr. 2311300592909992
Menge: 50,000 m2
Leistungsbereichkatalog: 113

**01.05.0007 Asphalt fräsen*Asphaltbeton Unebenheit 6 mm**
StL-Nr. 2311300592909992
Menge: 1000,000 m2
Leistungsbereichkatalog: 113

**01.05.0008 Asphalt fräsen*Asphaltbeton Unebenheit 6 mm**
StL-Nr. 2311300592909992
Menge: 400,000 m2
Leistungsbereichkatalog: 113

**01.05.0009 Asphaltbefestigung trennen Einzelfl.*schneiden Dicke ü. 6-12 cm**
StL-Nr. 231130383103
Menge: 50,000 m
Leistungsbereichkatalog: 113

**01.05.0010 Asphaltbefestigung trennen Einzelfl.*schneiden Dicke ü. 12-18 cm**
StL-Nr. 231130383104
Menge: 450,000 m
Leistungsbereichkatalog: 113

**01.05.0011 Asphaltbefestigung trennen Einzelfl.*schneiden Dicke ü. 18-24 cm**
StL-Nr. 231130383105
Menge: 300,000 m
Leistungsbereichkatalog: 113

**01.05.0012 Asphaltbefestigung aufnehmen*Dicke ü. 6-12 cm Tiefe ü. 10-20 cm*Aufbr. Verw. AN**
StL-Nr. 2311302890302003
Menge: 120,000 m2
Leistungsbereichkatalog: 113

**01.05.0013 Asphaltbefestigung aufnehmen*Dicke ü. 12-18 cm Dicke ü. 10-20 cm*Tiefe bis 10 cm Aufbr. Verw. AN**
StL-Nr. 2311302890421003
Menge: 270,000 m2
Leistungsbereichkatalog: 113

**01.05.0014 Asphaltbefestigung aufnehmen*Dicke ü. 18-24 cm Tiefe ü. 20-30 cm*Aufbr. Verw. AN**
StL-Nr. 2311302890503003
Menge: 60,000 m2
Leistungsbereichkatalog: 113

**01.05.0015 Teerhaltige Befestigung aufnehmen Deckschicht*Makadam, ungeb. Schotter**
Menge: 40,000 t

*Hinweis: Einzelflächen*

**01.05.0016 Unterlage reinigen Asphaltbefestig.*lose Teile aufn. Einzelflächen**
StL-Nr. 231130581129
Menge: 50,000 m2
Leistungsbereichkatalog: 113

**01.05.0017 Unterlage reinigen*lose Teile aufn. Einzelflächen**
StL-Nr. 231130589129
Menge: 22800,000 m2
Leistungsbereichkatalog: 113

**01.05.0018 Bitumenemulsion aufsprühen Bk1,8-Bk0,3 C40B5-S**
StL-Nr. 23113063290299
Menge: 7000,000 m2
Leistungsbereichkatalog: 113

**01.05.0019 Bitumenemulsion aufsprühen Bk1,8-Bk0,3 C40B5-S**
StL-Nr. 23113063290299
Menge: 200,000 m2
Leistungsbereichkatalog: 113

**01.05.0020 Bitumenemulsion aufsprühen Bk1,8-Bk0,3 C40B5-S**
StL-Nr. 23113063290299
Menge: 14800,000 m2
Leistungsbereichkatalog: 113

*Hinweis: Die 1 m breite Bahn mittig verlegen*

**01.05.0021 Asphalteinlage einbauen**
Menge: 50,000 m2

*Hinweis: Seitliche Abböschungen mit Neigung 2 zu 1 herstellen.*

**01.05.0022 Asphalttragsch. aus AC 22 T N herst Bitumen 50/70*mehrschicht.unten mit Beschicker**
StL-Nr. 23113153992011
Menge: 1500,000 t
Leistungsbereichkatalog: 113

*Hinweis: Seitliche Abböschungen mit Neigung 2 zu 1 herstellen.*

**01.05.0023 Asphalttragsch. aus AC 32 T N herst Bitumen 70/100**
StL-Nr. 23113138991000
Menge: 100,000 m2
Leistungsbereichkatalog: 113

**01.05.0024 Asphalttragsch. aus AC 22 T N herst Bitumen 70/100**
StL-Nr. 23113148991009
Menge: 7600,000 m2
Leistungsbereichkatalog: 113

*Hinweis: für Gemeindestraßen, Wirtschaftswege*

**01.05.0025 Asphalttragsch. aus AC 22 T N herst Bitumen 50/70**
StL-Nr. 23113153992009
Menge: 170,000 t
Leistungsbereichkatalog: 113

**01.05.0026 Asphalttragsch. aus AC 32 T N herst Bitumen 70/100**
StL-Nr. 23113138991000
Menge: 40,000 m2
Leistungsbereichkatalog: 113

*Hinweis: Seitliche Abböschungen mit Neigung 2 zu 1 herstellen.*

**01.05.0027 Asphalttragsch. aus AC 32 T N herst Bitumen 70/100*mehrschicht.unten**
StL-Nr. 23113138991019
Menge: 160,000 m2
Leistungsbereichkatalog: 113

*Hinweis: Seitliche Abböschungen mit Neigung 2 zu 1 herstellen.*

**01.05.0028 Asphalttragsch. aus AC 22 T N herst Bitumen 50/70**
StL-Nr. 23113153992000
Menge: 10,000 t
Leistungsbereichkatalog: 113

*Hinweis: Seitliche Abböschungen mit Neigung 2 zu 1 herstellen.*

**01.05.0029 Asphalttragd. aus AC 16 TD herst. Bitumen 70/100*Abböschung 2 zu 1**
StL-Nr. 23113822991992
Menge: 120,000 m2
Leistungsbereichkatalog: 113

*Hinweis: Seitliche Abböschungen mit Neigung 2 zu 1 herstellen.*

**01.05.0030 Asphaltdecksch. aus AC 8 D N herst.*Dicke 3,5 cm Bitumen 50/70 Böschung 2 zu 1**
StL-Nr. 2311334892299905
Menge: 7300,000 m2
Leistungsbereichkatalog: 113

*Hinweis: für Gemeindestraßen, Wirtschaftswege*

**01.05.0031 Asphaltdecksch. aus AC 8 D N herst.*Dicke 3,5 cm Bitumen 50/70**
StL-Nr. 2311334892200909
Menge: 650,000 m2
Leistungsbereichkatalog: 113

*Hinweis: Seitliche Abböschungen mit Neigung 2 zu 1 herstellen.*

**01.05.0032 Asphaltdecksch. aus AC 8 D N herst. Bitumen 50/70**
StL-Nr. 2311335399299900
Menge: 5,000 t
Leistungsbereichkatalog: 113

**01.05.0033 Randabdichtung herstellen*ein Arbeitsgang**
StL-Nr. 231139220919
Menge: 1200,000 m
Leistungsbereichkatalog: 113

**01.05.0034 Abstumpfungsmaßnahme durchführen LFK 1/3*Gestein wie Aufh. Menge 2 kg/m2*maschinell**
StL-Nr. 231139521221
Menge: 7500,000 m2
Leistungsbereichkatalog: 113

*Hinweis: Es wird ausdrücklich darauf hingewiesen, das die Längs-*

**01.05.0035 Naht in Asphaltschicht herst. Naht ADS*Längsnaht*Bitumen heiß**
StL-Nr. 23113907119399
Menge: 10,000 m
Leistungsbereichkatalog: 113

*Hinweis: Es wird ausdrücklich darauf hingewiesen, das die Längs-*

**01.05.0036 Naht in Asphaltschicht herst. Naht ADS**
StL-Nr. 23113907199999
Menge: 290,000 m
Leistungsbereichkatalog: 113

**01.05.0037 Anschluss a. Fuge m. Fugenm. herst. Längsfuge Tiefe 40 mm*Breite 15 mm Fugenmasse N2**
StL-Nr. 2211391219063001
Menge: 270,000 m
Leistungsbereichkatalog: 113

**01.05.0038 Mulde in Wirtschaftsweg beim Einbau der Tragdeckschicht einwalzen**
Menge: 12,000 m

#### Abschnitt 01.06 BORDE, PFLASTER, BETONFLÄCHE

**01.06.0001 Bordstein aufnehmen. Tiefbord Beton*Fund.ü10-20/R-St. alles Verw. AN**
StL-Nr. 23115031250200
Menge: 22,000 m
Leistungsbereichkatalog: 115

*Hinweis: Hochbordrinnenstein*

**01.06.0002 Formsteine (Sonderprofile) aufn. Rinnenbordsteine*Beton/Mörtelbett U-Bet.20 cm/R-St.*Aufbr.wiederverw.**
Menge: 290,000 m

*Hinweis: Anlage 10, in Steigung (bis ca. 11%).*

**01.06.0003 Monolithische Bordrinnenanlage mit Bordanlage (FB 20 x 25) in Ortbetonbauweise flucht- und höhengerecht herstellen.**
Menge: 255,000 m

*Hinweis: als Zulage zur Pos. monolithische Bordrinnenanlage Radius > 12,00 m*

**01.06.0004 Zulage zur monolithische Bordrinnenanlage mit Bordanlage (FB 20 x 25, alte Bez. F 10) herstellen, Radius > 12,00 m**
Menge: 40,000 m

*Hinweis: als Zulage zur Pos. monolithische Bordrinnenanlage.*

**01.06.0005 Absenkung in monolithische Bordrinnenanlage herstellen**
Menge: 1,000 St

*Hinweis: als Zulage zur Pos. monolithische Bordrinnenanlage.*

**01.06.0006 Straßenablauf in monolithische Bordrinnenanlage einbinden**
Menge: 7,000 St

**01.06.0007 vorhandene Riboanlage in die monolithische Bordrinnenanlage einbinden**
Menge: 1,000 St

**01.06.0008 Anschluss a. Fuge m. Fugenm. herst. Längsfuge Tiefe 40 mm*Breite 15 mm Fugenmasse N2**
StL-Nr. 2211391219063001
Menge: 290,000 m
Leistungsbereichkatalog: 113

**01.06.0009 Bordsteine aus Basaltbeton setzen BSt. T 8 x 20*Enge Fugen R-Stütz.bis 5 cm*U-Beton 20-24 cm**
Menge: 22,000 m

**01.06.0010 Bordsteine aus Basaltbeton setzen BSt. T 8 x 20*Enge Fugen Kurvenstein*Halbm. 2,5 bis 12 m R-Stütz.bis 5 cm*U-Beton 20-24 cm**
Menge: 5,000 m

*Hinweis: Alle Bordsteinformate*

**01.06.0011 Bordstein trennen*BSt.nassschneiden**
StL-Nr. 231153269199
Menge: 5,000 St
Leistungsbereichkatalog: 115

#### Abschnitt 01.07 MAUER UND ZÄUNE

**01.07.0001 Bauliche Anlage abbrechen Fundament*Beton+Stahlbeton ohne Sprengen*Abbruch bis 1 m ges. Abbr. verw.**
StL-Nr. 24106053661201
Menge: 2,000 m3
Leistungsbereichkatalog: 106

*Hinweis: Stacheldrahtzaun 4-zügig*

**01.07.0002 Zaun aufnehmen*Höhe 1,00-1,50 m Pfosten Holz*Abstand2,00-3,00m Pfosten in Boden*Löcher schließen Tür/Tor aufnehm.*Material verwert.**
StL-Nr. 2112810192121111
Menge: 15,000 m
Leistungsbereichkatalog: 128

#### Abschnitt 01.08 SONSTIGES

**01.08.0001 Deckenbuch erstellen und abstecken**
Menge: 1200,000 m

**01.08.0002 Leitpfosten abbauen Eingrableitpfost.*erf. Erdarbeiten**
StL-Nr. 211290571199
Menge: 35,000 St
Leistungsbereichkatalog: 129

**01.08.0003 Leitpfosten abbauen Eingrableitpfost.*erf. Erdarbeiten**
StL-Nr. 211290571199
Menge: 4,000 St
Leistungsbereichkatalog: 129

*Hinweis: Material lagert auf dem Gelände der*

**01.08.0004 Leitpfosten des AG aufstellen Eingrableitpf.*Pfosten abholen HB 1**
StL-Nr. 21129412100021
Menge: 37,000 St
Leistungsbereichkatalog: 129

**01.08.0005 Asphaltfläche säubern**
Menge: 50,000 m2

**01.08.0006 Bodenhülse für Schilderpfosten ausbauen und entsorgen**
Menge: 3,000 St

**01.08.0007 Bodenhülse für Schilderpfosten ausbauen, säubern und lagern**
Menge: 3,000 St

**01.08.0008 Bodenhülse des AG versetzen**
Menge: 5,000 St

*Hinweis: Diese Arbeiten können nur von dem*

**01.08.0009 Kabelkreuzung sichern**
Menge: 2,000 St

*Hinweis: Diese Arbeiten können nur von dem*

**01.08.0010 Versorgungsleitung längsl. sichern**
Menge: 50,000 m

**01.08.0011 Verkehrsschild mit 1 Pfosten (DU bis 76,1 mm) aufnehmen, Schildgröße bis 1,1 m2**
Menge: 3,000 St

**01.08.0012 Verkehrsschild mit 2 Pfosten (DU bis 76,1 mm) aufnehmen, Schildgröße bis 1,1 m2**
Menge: 1,000 St

**01.08.0013 Schild aufnehmen u. wiederversetzen**
Menge: 16,000 St

**01.08.0014 Schild aufnehmen u. wiederversetzen**
Menge: 1,000 St

**01.08.0015 Lichtbilder herst. und liefern**
StL-Nr. 19101620
Menge: 100,000 St
Leistungsbereichkatalog: 101

#### Abschnitt 01.09 MARKIERUNG

*Hinweis: Hierbei handelt es sich um zwei getren-*

**01.09.0001 Längsmarkierung Typ II herstellen durchg.Fstr.begr.*Breite 0,12 m mit Vormarkierung*Kaltspritzplastik P 7**
StL-Nr. 2113150521140029
Menge: 2800,000 m
Leistungsbereichkatalog: 131

*Hinweis: Gilt auch für Titel 02, DE OD Stadtkyll:*

**01.09.0002 Längsmarkierung Typ II herstellen Leitlinie 2 zu 1*Breite 0,12 m mit Vormarkierung*Heißplastikmasse P 7**
StL-Nr. 2113150561170029
Menge: 400,000 m
Leistungsbereichkatalog: 131

*Hinweis: Hierbei handelt es sich um mehrere*

**01.09.0003 Längsmarkierung Typ II herstellen Blockmark. 1 zu 1*Breite 0,25 m mit Vormarkierung*Heißplastikmasse P 7**
StL-Nr. 2113150543170029
Menge: 45,000 m
Leistungsbereichkatalog: 131

#### Abschnitt 01.10 SANIERUNG DECKSCHICHT

**01.10.0001 Asphalt fräsen ADS zw.Kappen*Asphaltbeton Tiefe ü.2,5-4,5cm*Bauwerk*Fräsasph. verw. Unebenheit 4 mm**
StL-Nr. 2311300552319011
Menge: 150,000 m2
Leistungsbereichkatalog: 113

**01.10.0002 Fugenfüllung entfernen Flanke Beton*Breite 15-20 mm*Verwerten**
StL-Nr. 2412301699139001
Menge: 80,000 m
Leistungsbereichkatalog: 123

*Hinweis: Die Herstellung des Fugenspalts ist*

**01.10.0003 Anschluss a. Fuge m. Fugenm. herst. Fuge vor Kappen*Deck-/Schutzsch. Tiefe 80 mm*Breite 20 mm 2 Lag. mit Trstr.*Fugenmasse N1**
StL-Nr. 2311391263094302
Menge: 80,000 m
Leistungsbereichkatalog: 113

*Hinweis: Die Herstellung des Fugenspalts ist*

**01.10.0004 Anschluss a. Fuge m. Fugenm. herst. Querfuge Tiefe 35 mm*Breite 20 mm Fugenmasse N2**
StL-Nr. 2311391229054001
Menge: 15,000 m
Leistungsbereichkatalog: 113

#### Abschnitt 01.11 AMPHIBIENLEITEINRICHTUNG

**01.11.0001 Amphibienleiteinrichtung aus Stahl liefern und herstellen**
Menge: 540,000 m

**01.11.0002 Leitblenden für Tunnel liefern und montieren**
Menge: 8,000 St

**01.11.0003 Zulage für Eckpfosten liefern und einbauen**
Menge: 5,000 St

**01.11.0004 Passstücke herstellen, inkl. Verschnitt**
Menge: 15,000 St

**01.11.0005 Gehrungsschnitt herstellen, inkl. Verschnitt**
Menge: 3,000 St

**01.11.0006 Anschlüsse herstellen**
Menge: 20,000 St

*Hinweis: Zulage zur Pos. 0 1.12.0001*

**01.11.0007 Abschlusskästen halbrund, mit einem Endpfosten**
Menge: 4,000 St

*Hinweis: Zulage zur Pos. 01.12.0001*

**01.11.0008 Eckverbindung einbauen**
Menge: 4,000 St

**01.11.0009 Zusätzlicher Doppel-U-Halte- pfosten liefern und einbauen**
Menge: 15,000 St

**01.11.0010 Haltepfosten kürzen**
Menge: 10,000 St

**01.11.0011 Amphibien-/ Kleintiertunnel liefern und einbauen**
Menge: 40,000 m

**01.11.0012 Zulage für Passtück Amphibien- / Kleintiertunnel**
Menge: 2,000 St

**01.11.0013 Zulage für Böschungsstück / Schrägabstellung Amphibien-/ Kleintiertunnel**
Menge: 6,000 St

**01.11.0014 Portalelement liefern und einbauen**
Menge: 8,000 St

**01.11.0015 Stopprinne passend zur Stahlleiteinrichtung**
Menge: 12,000 m

*Hinweis: für Planum unter Leiteinrichtung*

**01.11.0016 Material als Baugrund (ggf. B**
Menge: 540,000 m

*Hinweis: Es handelt sich um das Herstellen*

**01.11.0017 Lauffläche herstellen**
Menge: 150,000 m

*Hinweis: Hinterfüllung der Leiteinrichtung*

**01.11.0018 Die Amphibienschutzanlage rückseitig mit einem wasserdurchlässigem Material 16/32**
Menge: 540,000 m

*Hinweis: Ausschachtungsarbeiten für die*

**01.11.0019 Erdarbeiten zur Herstellung der Am- phibienleiteinrichtung herstellen.**
Menge: 150,000 m3
Leistungsbereichkatalog: 108

*Hinweis: Ausschachtungsarbeiten für die*

**01.11.0020 Leitungsgraben herstellen*Tiefe bis 1,25 m*Wasserhltg. 10 m3 Aushub verwerten*Abr. senkrecht**
StL-Nr. 2410820791979921
Menge: 120,000 m3
Leistungsbereichkatalog: 108

*Hinweis: Ausschachtungsarbeiten für die*

**01.11.0021 Zulage Leitungsgraben herstellen**
Menge: 50,000 m3

*Hinweis: Einbau unterhalb der Amphibien-/*

**01.11.0022 Material liefern und einbauen**
Menge: 20,000 m3

*Hinweis: Einbau unterhalb der Amphibien-/*

**01.11.0023 Geotextil als Trennschicht verlegen**
Menge: 60,000 m2

### Bereich 02 DE OD STADTKYLL

#### Abschnitt 02.00 BAUSTELLENEINRICHTUNG

**02.00.0001 Baustelle einrichten Dies.LV-Abschn.*Zufahrt vorh.**
*** Pauschalposition
StL-Nr. 1910110721
Menge: 1,000 Psch
Leistungsbereichkatalog: 101

**02.00.0002 Baustelle räumen Sämtl. LV-Abschn.**
*** Pauschalposition
StL-Nr. 1910111201
Menge: 1,000 Psch
Leistungsbereichkatalog: 101

**02.00.0003 Bauzaun aufstellen und entfernen Zaunhöhe 2,0 m*Stahlgitter-FT**
StL-Nr. 1910120733
Menge: 50,000 m
Leistungsbereichkatalog: 101

**02.00.0004 Bauzaun umsetzen Zaunhöhe 2,0 m*StahlgitterFT**
StL-Nr. 1910121233
Menge: 20,000 m
Leistungsbereichkatalog: 101

*Hinweis: Vollsperrung*

**02.00.0005 Verkehrssicherung läng.Dauer durchf Arbeitsstelle*VZ-Plan des AG außer/in Kraft s. Geb.ü.100b.200Eu.**
*** Pauschalposition
StL-Nr. 2110512511100094
Menge: 1,000 Psch
Leistungsbereichkatalog: 105

**02.00.0006 Verkehrssich. läng. Dauer vorhalten wie Vorposition**
StL-Nr. 2110511019
Menge: 40,000 d
Leistungsbereichkatalog: 105

**02.00.0007 Kontrolle d. Verkehrss. an Arb.st.**
StL-Nr. 2110590599
Menge: 40,000 d
Leistungsbereichkatalog: 105

**02.00.0008 Kontrolle d. Verkehrss. a. Uml.str.**
StL-Nr. 2110591099
Menge: 40,000 d
Leistungsbereichkatalog: 105

*Hinweis: Position gilt für sämtliche Bauabschnitte*

**02.00.0009 Verkehrssicherung, einbahnig, einr. LZA,automatisch Laenge 3OO m Warnl.+Bel., Anf. VZ-Plan**
*** Pauschalposition
Menge: 1,000 Psch

*Hinweis: Mobile Auskreuzvorrichtung*

**02.00.0010 Verkehrsschild verändern Schild Größe 2*Höhe bis 2,00 m a./i.Kraft setzen*mob.Auskreuzvorr.**
StL-Nr. 211052102131
Menge: 2,000 St
Leistungsbereichkatalog: 105

*Hinweis: Mobile Auskreuzvorrichtung*

**02.00.0011 Verkehrsschild verändern Schild Größe 2*Höhe über 2,00 m a./i.Kraft setzen*mob.Auskreuzvorr.**
StL-Nr. 211052102231
Menge: 1,000 St
Leistungsbereichkatalog: 105

*Hinweis: Schilder, die zusätzlich zu den*

**02.00.0012 Verkehrstafel aufb., abb., vorh. Typ RA1 Höhe 2,00 m**
StL-Nr. 2110524599109299
Menge: 1,000 St
Leistungsbereichkatalog: 105

*Hinweis: Schilder, die zusätzlich zu den*

**02.00.0013 Verkehrstafel aufb., abb., vorh. Typ RA1 Höhe 2,00 m**
StL-Nr. 2110524599109299
Menge: 1,000 St
Leistungsbereichkatalog: 105

*Hinweis: Schilder, die zusätzlich zu den*

**02.00.0014 Verkehrsschild aufbauen u. abbauen Ronde,Dreie.Quad.*Größe 1 Typ RA1 Höhe 2,00 m**
StL-Nr. 21105203111093
Menge: 2,000 St
Leistungsbereichkatalog: 105

*Hinweis: Schilder, die zusätzlich zu den*

**02.00.0015 Verkehrsschild aufbauen u. abbauen Ronde,Dreie.Quad.*Größe 1 Typ RA1*Höhe 2,00 m**
StL-Nr. 21105203111993
Menge: 2,000 St
Leistungsbereichkatalog: 105

**02.00.0016 Vorankündigung erstellen**
*** Pauschalposition
StL-Nr. 19101508
Menge: 1,000 Psch
Leistungsbereichkatalog: 101

**02.00.0017 SiGe-Plan erstellen**
*** Pauschalposition
StL-Nr. 19101513
Menge: 1,000 Psch
Leistungsbereichkatalog: 101

**02.00.0018 SiGe-Koordinator stellen.**
*** Pauschalposition
StL-Nr. 19101528
Menge: 1,000 Psch
Leistungsbereichkatalog: 101

*Hinweis: Zu begehende Flächen werden nach*

**02.00.0019 Flächensondierung durchführen Tiefe über 1-3 m Eisen entfernen**
StL-Nr. 21126201003091
Menge: 7200,000 m2

**02.00.0020 Flächensondierung Zulage**
Menge: 150,000 m2

*Hinweis: Vorhandene Störkörper/Anomalien*

**02.00.0021 Störkörper freilegen/identifizieren**
StL-Nr. 21126301
Menge: 1,000 St

**02.00.0022 Tageslohnarbeiten**
Menge: 2,000 d

**02.00.0023 Stundenlohnarbeiten durch Baugerät**
Menge: 5,000 h

#### Abschnitt 02.01 KONTROLLPRÜFUNG

**02.01.0001 Belastungsfahrzeug bereitstellen**
StL-Nr. 19101707
Menge: 1,000 h
Leistungsbereichkatalog: 101

**02.01.0002 Probegefäß liefern*Mithilfe Kprüf.**
StL-Nr. 1910171291
Menge: 3,000 St
Leistungsbereichkatalog: 101

*Hinweis: Durch die nachf. Positionen*

**02.01.0003 Gegenpole für Kontrollpr. verlegen*Schicht o.Bindem.**
StL-Nr. 191017379904
Menge: 2,000 St
Leistungsbereichkatalog: 101

*Hinweis: Durch die nachf. Positionen*

**02.01.0004 Gegenpole für Kontrollpr. verlegen*Asphalt**
StL-Nr. 191017379901
Menge: 2,000 St
Leistungsbereichkatalog: 101

#### Abschnitt 02.02 ERD- UND LANDSCHAFTSBAU

*Hinweis: Leistungen dieser Pos. bedürfen der ausdrücklichen*

**02.02.0001 Handschachtung für Suchgräben**
Menge: 2,000 m3

*Hinweis: Leistungen dieser Pos. bedürfen der ausdrücklichen*

**02.02.0002 Ausschachtungsarbeiten durchführen**
Menge: 2,000 h

*Hinweis: Leistungen dieser Pos. bedürfen der ausdrücklichen*

**02.02.0003 Suchgraben herstellen Bagger bis 0,4 m3**
Menge: 2,000 h

*Hinweis: Sämtliche Erdarbeiten für die Fahrbahn,Gehwege,Bösch-*

**02.02.0004 Boden bzw. Fels lösen und entsorgen profilg. lösen Felsvert.B. verf.*Planum nicht ges. Abrechnung Abtrag Verwertung nachw.**
Menge: 50,000 m3
Leistungsbereichkatalog: 106

*Hinweis: Sämtliche Erdarbeiten für die Fahrbahn,Gehwege,Bösch-*

**02.02.0005 Boden bzw. Fels lösen und entsorgen profilg. lösen Felsvert.B. verf.*Planum nicht ges. Abrechnung Abtrag Verwertung nachw.**
Menge: 40,000 m3
Leistungsbereichkatalog: 106

*Hinweis: Als ZULAGE zu den vorgenannten Erdaushubpostionen entsprechend der Belastungklasse.*

**02.02.0006 Mehraushub unterhalb des Erdplanums, als ZULAGE zu den vorgenannten Erdaushubpositionen**
Menge: 10,000 m3

**02.02.0007 Planum herstellen Abweichung +-2 cm*Verf. 120 MN/m2**
Menge: 200,000 m2

**02.02.0008 Unterbaumaterial lösen u. zwischenl**
Menge: 10,000 m3

**02.02.0009 Unterbaumaterial aus Zwischenlager**
Menge: 1,000 m3

*Hinweis: Für die Erd- und Frostschutzarbeiten*

**02.02.0010 Erschwernis entlang Häuser, Mauern**
Menge: 10,000 m

**02.02.0011 Anrampung herstellen Anrampung vor Zufahrten Material nach Wahl des AN**
Menge: 20,000 m

*Hinweis: Grobgestein 60/120*

**02.02.0012 Baustoff liefern und einbauen*Wasserschutzgeb. Vertiefungen*Planum nicht ges. Abrechng. Auftrag**
StL-Nr. 24106243912101
Menge: 10,000 m3
Leistungsbereichkatalog: 106

**02.02.0013 Zementmörtel einbauen**
Menge: 2,000 m3

**02.02.0014 Stampfbeton einbauen**
Menge: 2,000 m3

#### Abschnitt 02.03 ENTWÄSSERUNG

*Hinweis: Rohr bis DN 250*

**02.03.0001 Entwässerungsrohrleitung abbrechen Tiefe bis 1,25 m*Ausb. verwerten**
StL-Nr. 24110305990101
Menge: 15,000 m
Leistungsbereichkatalog: 110

*Hinweis: Rohr bis DN 250*

**02.03.0002 Entwässerungsrohrleitung abbrechen Tiefe ü.1,25-1,75*Ausb. verwerten**
StL-Nr. 24110305990201
Menge: 5,000 m
Leistungsbereichkatalog: 110

*Hinweis: RE 50/50*

**02.03.0003 Aufsatz f. Straßenablauf ausbauen*Ablauf sichern alles verwerten**
StL-Nr. 241105099101
Menge: 1,000 St
Leistungsbereichkatalog: 110

*Hinweis: RE Bergrost 96/50*

**02.03.0004 Aufsatz f. Straßenablauf ausbauen*Ablauf sichern alles verwerten**
StL-Nr. 241105099101
Menge: 5,000 St
Leistungsbereichkatalog: 110

*Hinweis: Einschl. der erforderlichen Erdarbeiten an der*

**02.03.0005 Straßenablauf ausbauen*Tiefe bis 1,25 m StrA in bef. Fl.*Aufs.s.+lagern Rest verwert.**
StL-Nr. 24110506912105
Menge: 3,000 St
Leistungsbereichkatalog: 110

**02.03.0006 Entwässerungsleitung reinigen Kamera/Dicht.*Rohr DN bis 300*Räumg.bes.Kost.AN**
StL-Nr. 24110903119993
Menge: 50,000 m
Leistungsbereichkatalog: 110

**02.03.0007 Kameradurchfahrung ausführen*Betrieb/Wasserhtg Anschlussleitung*Dokumentation ISY-Bau/Unterl.AG**
StL-Nr. 2411091299992211
Menge: 50,000 m
Leistungsbereichkatalog: 110

*Hinweis: Gilt für alle nachfolgenden Graben- und Baugrubenposi-*

**02.03.0008 Leitungsgr. m. Schachtbaugr. herst. gew. Boden*m.Verb./+10 m3 W. Aushub verwerten**
StL-Nr. 2410821529919920
Menge: 20,000 m3
Leistungsbereichkatalog: 108

**02.03.0009 Leitungsgr. m. Schachtbaugr. herst. gew. Boden*m.Verb./+10 m3 W. Aushub verwerten**
StL-Nr. 2410821529919920
Menge: 10,000 m3
Leistungsbereichkatalog: 108

**02.03.0010 Leitungsgr. m. Schachtbaugr. herst. gew. Boden*m.Verb./+10 m3 W. Aushub verwerten**
StL-Nr. 2410821529919920
Menge: 5,000 m3
Leistungsbereichkatalog: 108

**02.03.0011 Leitungsgr. m. Schachtbaugr. herst. gew. Boden*m.Verb./+10 m3 W. Aushub verwerten**
StL-Nr. 2410821529919920
Menge: 5,000 m3
Leistungsbereichkatalog: 108

**02.03.0012 Leitungsgr. m. Schachtbaugr. herst. gew. Boden*m.Verb./+10 m3 W. Aushub verwerten**
StL-Nr. 2410821529919920
Menge: 2,000 m3
Leistungsbereichkatalog: 108

**02.03.0013 Sand einbauen**
Menge: 10,000 m3

**02.03.0014 Baustoff lief.,in Leitungsgr. einb.*WSG geeignet oberh.Leitungsz.*Abrechnung senkr.**
StL-Nr. 24108238999111
Menge: 15,000 m3
Leistungsbereichkatalog: 108

**02.03.0015 Pumpe einsetzen und betreiben FD bis 12 m3/h Entf.Vorfl. 150 m**
Menge: 5,000 h

*Hinweis: PVC-U-Rohr DN 100*

**02.03.0016 Anschlussleitung herstellen*PVC-U-Rohr Rohrverb.Wahl AN*Bettung Typ 1 T ü. 1,25-1,75 m*Überdeckg.ü.1-2 m LM 1, Statik.*Ringst. Kl.SN 16**
StL-Nr. 2411031593112233
Menge: 2,000 m
Leistungsbereichkatalog: 110

**02.03.0017 Anschlussleitung herstellen Rohr DN 150*PVC-U-Rohr Rohrverb.Wahl AN*Bettung Typ 1 Tiefe bis 1,25 m*Überdeckg.bis 1 m LM 1, Statik.*Ringst. Kl.SN 16**
StL-Nr. 2411031523111133
Menge: 10,000 m
Leistungsbereichkatalog: 110

**02.03.0018 Anschlussleitung herstellen Rohr DN 150*PVC-U-Rohr Rohrverb.Wahl AN*Bettung Typ 1 T ü. 1,25-1,75 m*Überdeckg.ü.1-2 m LM 1, Statik.*Ringst. Kl.SN 16**
StL-Nr. 2411031523112233
Menge: 5,000 m
Leistungsbereichkatalog: 110

**02.03.0019 Anschlussleitung herstellen Rohr DN 150*PVC-U-Rohr Rohrverb.Wahl AN*Bettung Typ 1*Überdeckg.ü.2-4 m LM 1, Statik.*Ringst. Kl.SN 16**
StL-Nr. 2411031523119333
Menge: 2,000 m
Leistungsbereichkatalog: 110

**02.03.0020 Formstück einbauen (Zul.) Bogen DN 100*Kunststoff-Rohr**
StL-Nr. 24110369070400
Menge: 1,000 St
Leistungsbereichkatalog: 110

**02.03.0021 Formstück einbauen (Zul.) Teller DN 100*Kunststoff-Rohr**
StL-Nr. 24110369040400
Menge: 1,000 St
Leistungsbereichkatalog: 110

**02.03.0022 Formstück einbauen (Zul.) Abzweig DN 100*Kunststoff-Rohr Rohr DN 150**
StL-Nr. 24110369010403
Menge: 1,000 St
Leistungsbereichkatalog: 110

**02.03.0023 Formstück einbauen (Zul.) Abzweig DN 150*Kunststoff-Rohr Rohr DN 150**
StL-Nr. 24110369020403
Menge: 1,000 St
Leistungsbereichkatalog: 110

**02.03.0024 Formstück einbauen (Zul.) Bogen DN 150*Kunststoff-Rohr**
StL-Nr. 24110369080400
Menge: 20,000 St
Leistungsbereichkatalog: 110

**02.03.0025 Formstück einbauen (Zul.) Teller DN 150*Kunststoff-Rohr**
StL-Nr. 24110369050400
Menge: 1,000 St
Leistungsbereichkatalog: 110

*Hinweis: Für den alten bzw. neuen*

**02.03.0026 Sattelstücke DN 150 FABEKUN**
Menge: 1,000 St

**02.03.0027 Rohrleitung an vorh. Leitung bzw. Regenablauf anschließen**
Menge: 1,000 St

*Hinweis: DN 150*

**02.03.0028 Rohrleitung an vorh. Leitung bzw. Regenablauf anschließen**
Menge: 6,000 St

**02.03.0029 Schachtabdeckung freilegen, ausbauen und wieder auf neue Höhe fachgerecht einbauen. Rest entsorgen**
Menge: 1,000 St
Leistungsbereichkatalog: 110

**02.03.0030 Straßenablauf einbauen mit Erdarb. Boden Form 1a*Schaftkonus 11 Aufl-Ring 10b Tiefe bis 1,25 m*eig. Bod., verd.**
StL-Nr. 2411051714029129
Menge: 1,000 St
Leistungsbereichkatalog: 110

**02.03.0031 Straßenablauf einbauen mit Erdarb. Boden Form 1a*Schaft Form 5c Aufl-Ring 10a Tiefe bis 1,25 m*eig. Bod., verd.**
StL-Nr. 2411051712019129
Menge: 3,000 St
Leistungsbereichkatalog: 110

*Hinweis: RE Bergrost 96/50*

**02.03.0032 Aufsatz f. Straßenablauf aufsetzen Bergstr.500x800,D*Aufsatz lastentk. dämpf.Einlage*Zinkeimer B 1 Höhe Zug um Zug*WW-Mörtel**
StL-Nr. 2411052304101322
Menge: 5,000 St
Leistungsbereichkatalog: 110

**02.03.0033 Aufsatz f. Straßenablauf aufsetzen 300x500, D,34,5mm*dämpf.Einlage Zinkeimer D 1*Höhe Zug um Zug WW-Mörtel**
StL-Nr. 2411052303001622
Menge: 1,000 St
Leistungsbereichkatalog: 110

**02.03.0034 Aufsatz f. Straßenablauf aufsetzen 500x500, D, Guss*dämpf.Einlage Zinkeimer B 1*Höhe Zug um Zug WW-Mörtel**
StL-Nr. 2411052302001322
Menge: 4,000 St
Leistungsbereichkatalog: 110

**02.03.0035 Zinkeimer für Aufsatz 300x500 oder 500x500 liefern und einsetzen**
Menge: 2,000 St
Leistungsbereichkatalog: 110

*Hinweis: Straßenablauf 30/50 oder 50/50*

**02.03.0036 Aufsatz für Straßenabl. anpassen*ADicke ü.20-30 cm*WW-Mörtel**
StL-Nr. 241105359392
Menge: 4,000 St
Leistungsbereichkatalog: 110

*Hinweis: Straßenablauf 30/50 oder 50/50*

**02.03.0037 Aufsatz für Straßenabl. anpassen*ADicke ü.20-30 cm*WW-Mörtel**
StL-Nr. 241105359392
Menge: 1,000 St
Leistungsbereichkatalog: 110

#### Abschnitt 02.04 UNGEBUNDENE TRAGSCHICHTEN

*Hinweis: Einbau im Vollausbaubereich, für Gehwege*

**02.04.0001 Frostschutzschicht herstellen URM n. Unterl. AG Quers. Unterl. AG*Abrechng. Auftrag**
StL-Nr. 2211220990991911
Menge: 50,000 m3
Leistungsbereichkatalog: 112

**02.04.0002 Frostschutzschicht herstellen Sollh. +1/-1 cm Sonst.Verkehrsfl. Gebr.Mineralstoff Abrechng. Auftrag**
Menge: 5,000 m3

**02.04.0003 Vorh. Frostschutzschicht einbauen**
Menge: 15,000 m3

#### Abschnitt 02.05 ASPHALTARBEITEN

**02.05.0001 Erschwernis infolge Einfassungen*Asphaltbefestig.**
StL-Nr. 231130839599
Menge: 1120,000 m
Leistungsbereichkatalog: 113

**02.05.0002 Erschwernis infolge Einbauten*Asphaltbefestig.**
StL-Nr. 231130789599
Menge: 4,000 St
Leistungsbereichkatalog: 113

**02.05.0003 Asphalt fräsen ADS*Tiefe 2,0 - 6,0 cm Zwickel/Streifen*Mat. verwerten Unebenheit 6 mm**
Menge: 20,000 m2

**02.05.0004 Asphalt fräsen*Asphaltbeton Unebenheit 6 mm**
StL-Nr. 2311300592909992
Menge: 7200,000 m2
Leistungsbereichkatalog: 113

**02.05.0005 Asphalt fräsen*Asphaltbeton Unebenheit 6 mm**
StL-Nr. 2311300592909992
Menge: 200,000 m2
Leistungsbereichkatalog: 113

**02.05.0006 Asphalt fräsen*Asphaltbeton Unebenheit 6 mm**
StL-Nr. 2311300592909992
Menge: 200,000 m2
Leistungsbereichkatalog: 113

**02.05.0007 Asphaltbefestigung trennen Einzelfl.*schneiden Dicke ü. 6-12 cm**
StL-Nr. 231130383103
Menge: 10,000 m
Leistungsbereichkatalog: 113

**02.05.0008 Asphaltbefestigung trennen Einzelfl.*schneiden Dicke ü. 12-18 cm**
StL-Nr. 231130383104
Menge: 30,000 m
Leistungsbereichkatalog: 113

**02.05.0009 Asphaltbefestigung trennen Einzelfl.*schneiden Dicke ü. 18-24 cm**
StL-Nr. 231130383105
Menge: 120,000 m
Leistungsbereichkatalog: 113

**02.05.0010 Asphaltbefestigung aufnehmen*Dicke ü. 6-12 cm Tiefe ü. 10-20 cm*Aufbr. Verw. AN**
StL-Nr. 2311302890302003
Menge: 20,000 m2
Leistungsbereichkatalog: 113

**02.05.0011 Asphaltbefestigung aufnehmen*Dicke ü. 12-18 cm Dicke ü. 10-20 cm*Tiefe bis 10 cm Aufbr. Verw. AN**
StL-Nr. 2311302890421003
Menge: 60,000 m2
Leistungsbereichkatalog: 113

**02.05.0012 Asphaltbefestigung aufnehmen*Dicke ü. 18-24 cm Tiefe ü. 20-30 cm*Aufbr. Verw. AN**
StL-Nr. 2311302890503003
Menge: 120,000 m2
Leistungsbereichkatalog: 113

**02.05.0013 Teerhaltige Befestigung aufnehmen Deckschicht*Makadam, ungeb. Schotter**
Menge: 10,000 t

*Hinweis: Einzelflächen*

**02.05.0014 Unterlage reinigen Asphaltbefestig.*lose Teile aufn. Einzelflächen**
StL-Nr. 231130581129
Menge: 50,000 m2
Leistungsbereichkatalog: 113

**02.05.0015 Unterlage reinigen*lose Teile aufn. Einzelflächen**
StL-Nr. 231130589129
Menge: 7200,000 m2
Leistungsbereichkatalog: 113

**02.05.0016 Bitumenemulsion aufsprühen Bk1,8-Bk0,3 C40B5-S**
StL-Nr. 23113063290299
Menge: 600,000 m2
Leistungsbereichkatalog: 113

**02.05.0017 Bitumenemulsion aufsprühen Bk1,8-Bk0,3 C40B5-S**
StL-Nr. 23113063290299
Menge: 7000,000 m2
Leistungsbereichkatalog: 113

*Hinweis: Seitliche Abböschungen mit Neigung 2 zu 1 herstellen.*

**02.05.0018 Asphalttragsch. aus AC 22 T N herst Bitumen 70/100**
StL-Nr. 23113148991000
Menge: 200,000 m2
Leistungsbereichkatalog: 113

*Hinweis: Seitliche Abböschungen mit Neigung 2 zu 1 herstellen.*

**02.05.0019 Asphalttragsch. aus AC 22 T N herst Bitumen 70/100**
StL-Nr. 23113153991000
Menge: 5,000 t
Leistungsbereichkatalog: 113

*Hinweis: Seitliche Abböschungen mit Neigung 2 zu 1 herstellen.*

**02.05.0020 Asphaltbindersch.a. AC 16 B N herst Bitumen 50/70**
StL-Nr. 23113229991900
Menge: 200,000 m2
Leistungsbereichkatalog: 113

**02.05.0021 Asphaltdecksch. aus AC 8 D N herst.*Dicke 3,5 cm Bitumen 50/70**
StL-Nr. 2311334892200900
Menge: 30,000 m2
Leistungsbereichkatalog: 113

*Hinweis: Seitliche Abböschungen mit Neigung 2 zu 1 herstellen.*

**02.05.0022 Asphaltdecksch. aus AC 8 D N herst. Bitumen 70/100**
StL-Nr. 2311335399199900
Menge: 920,000 t
Leistungsbereichkatalog: 113

**02.05.0023 Asphaltdecksch. aus AC 8 D N herst. Bitumen 70/100**
StL-Nr. 2311335399199900
Menge: 5,000 t
Leistungsbereichkatalog: 113

**02.05.0024 Abstumpfungsmaßnahme durchführen LFK 1/3*Gestein wie Aufh. Menge 2 kg/m2*maschinell**
StL-Nr. 231139521221
Menge: 7200,000 m2
Leistungsbereichkatalog: 113

*Hinweis: Es wird ausdrücklich darauf hingewiesen, das die Längs-*

**02.05.0025 Naht in Asphaltschicht herst. Naht ADS**
StL-Nr. 23113907190999
Menge: 150,000 m
Leistungsbereichkatalog: 113

*Hinweis: Es wird ausdrücklich darauf hingewiesen, das die Längs-*

**02.05.0026 Naht in Asphaltschicht herst. Naht ADS**
StL-Nr. 23113907190999
Menge: 10,000 m
Leistungsbereichkatalog: 113

#### Abschnitt 02.06 BORDE, PFLASTER, BETONFLÄCHE

*Hinweis: in Einzellängen*

**02.06.0001 Bordstein aufnehmen. Tiefbord Beton*Fund.ü10-20/R-St. alles Verw. AN**
StL-Nr. 23115031250200
Menge: 2,000 m
Leistungsbereichkatalog: 115

*Hinweis: in Einzellängen*

**02.06.0002 Bordstein aufnehmen. Hochbord Beton*Fund.ü10-20/R-St. alles Verw. AN**
StL-Nr. 23115031150200
Menge: 2,000 m
Leistungsbereichkatalog: 115

*Hinweis: Einschl. der erforderlichen Erdarbeiten im Frostschutz-*

**02.06.0003 Formsteine (Sonderprofile) aufn. und wiederversetzen**
Menge: 5,000 m

*Hinweis: in Einzellängen*

**02.06.0004 Rinnenplatten aufn., wiedervers.**
Menge: 15,000 m

*Hinweis: als Zulage zur Vorposition*

**02.06.0005 Rinnenplatten liefern**
Menge: 10,000 m

**02.06.0006 Pflasterstreifen aufnehmen Breite 1 Reihe*Betonpfl. 10 cm Fugenverguß*B/M-Bett10cm aufn Aufbr.wiederverw.**
Menge: 50,000 m

**02.06.0007 Pflasterstreifen aufnehmen Breite 2 Reihen*Betonpfl. 10 cm Fugenverguß*B/M-Bett10cm aufn Aufbr.wiederverw.**
Menge: 55,000 m

**02.06.0008 Pflasterd.m.Betonpfl.-steinen aufn.**
StL-Nr. 23115011999900
Menge: 70,000 m2
Leistungsbereichkatalog: 115

**02.06.0009 Pflasterd.m.Betonpfl.-steinen aufn.**
StL-Nr. 23115011999900
Menge: 10,000 m2
Leistungsbereichkatalog: 115

*Hinweis: Einschl. der erforderlichen Erdarbeiten im Frostschutz-*

**02.06.0010 Bordsteine aus Basaltbeton setzen BSt. H 15 x 30*Enge Fugen R-Stütz.bis 10cm*U-Beton 20-24 cm**
Menge: 10,000 m

**02.06.0011 Bordsteine aus Basaltbeton setzen BSt. H 15 x 30*Enge Fugen Kurvenstein*Halbm. bis 12 m R-Stütz.bis 10cm*U-Beton 20-24 cm**
Menge: 1,000 m

**02.06.0012 Bordsteine aus Basaltbeton setzen BSt. H 15 x 30*Enge Fugen Absenk/Überg.*R-Stütz.bis 10cm U-Beton 20-24 cm**
Menge: 2,000 m

**02.06.0013 Bordsteine aus Basaltbeton setzen BSt. T 8 x 20*Enge Fugen R-Stütz.bis 5 cm*U-Beton 20-24 cm**
Menge: 2,000 m

**02.06.0014 Bordsteine aus Basaltbeton setzen BSt. T 8 x 20*Enge Fugen Kurvenstein*Halbm. 2,5 bis 12 m R-Stütz.bis 5 cm*U-Beton 20-24 cm**
Menge: 1,000 m

*Hinweis: Alle Bordsteinformate*

**02.06.0015 Bordstein trennen*BSt.nassschneiden**
StL-Nr. 231153269199
Menge: 10,000 St
Leistungsbereichkatalog: 115

*Hinweis: Einmal pro Straßenablauf 30/50 o. 50/50*

**02.06.0016 Zulage für das Anpassen des Pflasterstreifen an den Straßenablauf**
Menge: 11,000 St
Leistungsbereichkatalog: 115

*Hinweis: Klein- od. Mosaikpflaster aus Basalt*

**02.06.0017 Klein- oder Mosaikpflasterdecke aufnehmen, Fugenmat. hydr. Bettung, Beton oder Mörtel**
Menge: 8,000 m2

*Hinweis: 1-zeilige Pflasterrinne*

**02.06.0018 Pflasterstreifen herstellen Randeinfassung Breite 1 Reihe Zementmörtel, R-Stütze**
Menge: 50,000 m

*Hinweis: 2-zeilige Pflasterrinne, in Einzellängen*

**02.06.0019 Pflasterstreifen herstellen Randeinfassung Breite 2 Reihen Zementmörtel, R-Stütze**
Menge: 55,000 m

*Hinweis: Verlegung in verschiedenen Verlegearten*

**02.06.0020 Betonsteinpfld. herst., Steine d.AG Zwickel/Rinnen*Format100/200/80 In Reihen*Brechsand-Splitt Sand 0/2*Steine gelagert**
Menge: 70,000 m2

*Hinweis: In Einzelflächen*

**02.06.0021 Mosaikpflasterdecke herst., St. d. AG, Fugenmat. 2-Kompenten, Bettung aus Trasszementmörtel**
Menge: 8,000 m2

*Hinweis: Verlegung in verschiedenen Verlegearten*

**02.06.0022 Betonsteinpflasterdecke herstellen Beton ungefärbt*In Reihen Sand/Kiessand*Sand 0/2**
Menge: 15,000 m2

**02.06.0023 Pflaster anpassen**
Menge: 40,000 m

#### Abschnitt 02.07 SONSTIGES

**02.07.0001 Asphaltfläche säubern**
Menge: 40,000 m2

**02.07.0002 Bodenhülse für Schilderpfosten ausbauen und entsorgen**
Menge: 1,000 St

**02.07.0003 Bodenhülse für Schilderpfosten ausbauen, säubern und lagern**
Menge: 1,000 St

**02.07.0004 Bodenhülse des AG versetzen**
Menge: 1,000 St

*Hinweis: Diese Arbeiten können nur von dem*

**02.07.0005 Kabelkreuzung sichern**
Menge: 1,000 St

*Hinweis: Diese Arbeiten können nur von dem*

**02.07.0006 Versorgungsleitung längsl. sichern**
Menge: 20,000 m

**02.07.0007 Verkehrsschild mit 1 Pfosten (DU bis 76,1 mm) aufnehmen, Schildgröße bis 1,1 m2**
Menge: 1,000 St

**02.07.0008 Verkehrsschild mit 2 Pfosten (DU bis 76,1 mm) aufnehmen, Schildgröße bis 1,1 m2**
Menge: 1,000 St

**02.07.0009 Schild aufnehmen u. wiederversetzen**
Menge: 1,000 St

**02.07.0010 Schild aufnehmen u. wiederversetzen**
Menge: 1,000 St

**02.07.0011 Lichtbilder herst. und liefern**
StL-Nr. 19101620
Menge: 100,000 St
Leistungsbereichkatalog: 101

### Bereich 03 DORFPLATZ UND KANAL KERSCHENBACH

#### Abschnitt 03.00 BAUSTELLENEINRICHTUNG

**03.00.0001 Einrichten AN**
*** Pauschalposition
Menge: 1,000 Psch

**03.00.0002 Räumen AN**
*** Pauschalposition
Menge: 1,000 Psch

**03.00.0003 Bestandsaufnahme**
*** Pauschalposition
Menge: 1,000 Psch

**03.00.0004 Fotodokumentation der Baustelle**
*** Pauschalposition
Menge: 1,000 Psch

**03.00.0005 Achsabsteckung - Vermessungsarbeiten**
*** Pauschalposition
Menge: 1,000 Psch

#### Abschnitt 03.01 VERKEHRSSICHERUNG

**03.01.0001 Verkehrssicherung - Genehmigungsverfahren**
*** Pauschalposition
Menge: 1,000 Psch

**03.01.0002 Verkehrszeichenpläne Anlehnung Regelplan B I/2**
*** Pauschalposition
Menge: 1,000 Psch

**03.01.0003 Verkehrssicherung Anlehnung Regelplan B I/2**
*** Pauschalposition
Menge: 1,000 Psch

*Hinweis: Hinweis zur nachfolgenden Position*

**03.01.0004 Verkehrsschild mit Schilderpfosten aufstellen**
Menge: 10,000 St

**03.01.0005 Zusätzliche 'Absperrschranken' aufstellen**
Menge: 12,000 St

**03.01.0006 Zusätzliche 'Absperrbaken' aufstellen**
Menge: 12,000 St

#### Abschnitt 03.02 VORBEREITENDE ARBEITEN

**03.02.0001 Stammschutz Brett, Polsterung Dränrohr 'von 10 bis 30'**
Menge: 1,000 St

**03.02.0002 Hecken, Busch- und Strauchwerk roden**
Menge: 30,000 m2

**03.02.0003 Suchgraben ausheben, Aushub 1,50 m, B 0,6 m**
Menge: 5,000 m3

**03.02.0004 Suchgraben verfüllen, verdichten, Aushub 1,50 m, B 0,60 m**
Menge: 5,000 m3

**03.02.0005 Bit.Oberbau senkr.schneiden D > 15 bis 25 cm**
Menge: 10,000 m

**03.02.0006 Bituminöse Oberflächenbefestigung aufbrechen und aufnehmen**
Menge: 6,000 m2

**03.02.0007 Bitum. Oberbau aus Rückschnitt aufnehmen und entsorgen**
Menge: 3,000 m2

**03.02.0008 Zulage Mehrdicken, 5 cm**
Menge: 6,000 m2

**03.02.0009 Oberboden lösen, laden**
Menge: 36,000 m3

**03.02.0010 Pflaster- und Plattenbeläge aufnehmen - entsorgen**
Menge: 325,000 m2

**03.02.0011 Vorh. Pflaster aufnehmen und seitlich lagern**
Menge: 10,000 m2

**03.02.0012 Betonbordsteine aller Art abbrechen Dorfstraße**
Menge: 10,000 m

**03.02.0013 Betonstein-Pflasterrinne 1-zeilig ausbauen und entsorgen**
Menge: 10,000 m

**03.02.0014 Maibaumständer aus Stahl/Stahlbe- ton ausbauen, laden entsorgen**
Menge: 1,000 St

**03.02.0015 Maibaum ausbauen, seitlich lagern**
Menge: 1,000 St

**03.02.0016 Bäume fällen DU 0,20-0,50 m**
Menge: 1,000 St

**03.02.0017 Bäume fällen DU über 0,51 bis 0,80 m**
Menge: 1,000 St

**03.02.0018 Wartehalle abbauen, laden und entsorgen**
Menge: 1,000 St

**03.02.0019 Stahlbetonfundament ausbauen, laden und entsorgen**
Menge: 1,500 m3

**03.02.0020 Vorhandene Mülleimer aufnehmen entsorgen**
Menge: 1,000 St

**03.02.0021 Verkehrsschilder im Grünstreifen ausbauen und lagern**
Menge: 2,000 St

**03.02.0022 Vorhandene Fahrradständer aufnehmen, entsorgen**
Menge: 1,000 St

**03.02.0023 Vorhandene Sitzbank aufnehmen, seitlich lagern**
Menge: 2,000 St

**03.02.0024 Beleuchtungsmast demontieren**
Menge: 2,000 St

**03.02.0025 Kies in der Traufe aufnehmen, seitlich lagern, wieder einbauen**
Menge: 14,000 m3

**03.02.0026 Betonbordstein TB aufnehmen, entsorgen**
Menge: 66,000 m

#### Abschnitt 03.03 ERD- UND TRAGSCHICHTARBEITEN

*Hinweis: Hinweise siehe unten in der Position*

**03.03.0001 Boden der Verkehrsfläche ausheben, bis 0,60 m - Nebenanlagen**
Menge: 290,000 m3

**03.03.0002 Zulage Mauerwerksabbruch**
Menge: 3,000 m3

**03.03.0003 Zulage Stahlbeton-/Betonabbruch**
Menge: 5,000 m3

**03.03.0004 Bodenaushub von Hand/ Saugbagger, als Zulage**
Menge: 5,000 m3

**03.03.0005 Erschwernis vorhandene Kabel im Ausbaubereich**
Menge: 35,000 m

**03.03.0006 Planum herstellen**
Menge: 325,000 m2

**03.03.0007 Schottertragschicht herstellen, 0/32 mm - Nebenanlagen**
Menge: 90,000 m3

**03.03.0008 Frostschutzschicht herstellen, 0/36 mm - Nebenanlagen**
Menge: 93,000 m3

**03.03.0009 Oberboden liefern, einbauen**
Menge: 18,000 m3

**03.03.0010 Raseneinsaat**
Menge: 82,000 m2

#### Abschnitt 03.04 EINFASSUNGEN UND OBERFLÄCHEN

**03.04.0001 Entwässerungsrinne 16/16-24/14 herstellen, 2-zeilig**
Menge: 10,000 m

**03.04.0002 Schnitt - Rinnenstein**
Menge: 1,000 m

**03.04.0003 Pflaster aus Zwischenlagerung verlegen**
Menge: 10,000 m2

**03.04.0004 Verbundsteinpflaster Beton verlegen, Reihenverband**
Menge: 55,000 m2

**03.04.0005 Verbundsteinpflaster Beton verlegen, "L-Verband", dunkelgrau**
Menge: 48,000 m2

**03.04.0006 Verbundsteinpflaster Beton verlegen, "L-Verband", betongrau**
Menge: 165,000 m2

**03.04.0007 Zulage - Läuferausbildung**
Menge: 60,000 m

**03.04.0008 Zulage - Verlegung in Kurven**
Menge: 45,000 m2

**03.04.0009 Pflaster-/Plattenschnitt**
Menge: 140,000 m

**03.04.0010 Pflasterstein E-Auto als Zulage zum Pflaster**
Menge: 2,000 St

**03.04.0011 Wartung der Pflasterflächen**
*** Pauschalposition
Menge: 1,000 Psch

**03.04.0012 Rundbordsteine 18/22 versetzen**
Menge: 20,000 m

**03.04.0013 Tiefbordsteine TB 8/20 versetzen**
Menge: 200,000 m

**03.04.0014 Hochbordstein HB 15/30/100 Beton**
Menge: 22,000 m

**03.04.0015 Zulage - Kurvenbereich**
Menge: 80,000 m

**03.04.0016 Zulage Bordsteinschnitt HB/RB/FB/ Trennstein Pass-/Gehrungsschnitt**
Menge: 60,000 St

**03.04.0017 Stahlbeton-Winkelstützelemente H 55 cm**
Menge: 3,000 m

**03.04.0018 Stahlbeton-Winkelstützelemente H 80 cm**
Menge: 4,000 m

**03.04.0019 Stahlbeton-Winkelstützelemente H 105 cm**
Menge: 9,000 m

**03.04.0020 Schnitt Stützmauerwinkel H 55 cm**
Menge: 1,500 m

**03.04.0021 Asphaltbetondeckschicht AC 8 DN, 4 cm**
Menge: 107,000 m2

**03.04.0022 Asphalttragschicht AC 32 T N ,10 cm**
Menge: 100,000 m2

**03.04.0023 Asphalttragschicht AC 32 T N ,14 cm**
Menge: 7,000 m2

**03.04.0024 Oberflächenbehandlung der Asphaltfläche RAL 7030**
Menge: 100,000 m2

**03.04.0025 Abstreumaterial aufbringen**
Menge: 107,000 m2

**03.04.0026 Schichtdickenmessung Asphaltbeton**
Menge: 2,000 St

**03.04.0027 Bohrkerne entnehmen**
Menge: 3,000 St

**03.04.0028 Kontrollprüfung ZTV Asphalt-StB 07/13**
Menge: 3,000 St

**03.04.0029 Ungebundene Schicht Gehweg, 0/5 mm**
Menge: 33,000 m2

**03.04.0030 Ungebundene Schicht Gehweg, 2/5 mm**
Menge: 33,000 m2

#### Abschnitt 03.05 ENTWÄSSERUNG

*Hinweis: STRASSENENTWÄSSERUNG*

**03.05.0001 Boden der Baugruben/Gräben ausheben, bis 3,00 m**
Menge: 82,000 m3

**03.05.0002 Bodenaushub von Hand, als Zulage**
Menge: 5,000 m3

**03.05.0003 Graben- und Schachtverbau für Baugruben**
Menge: 50,000 m2

**03.05.0004 Fertigteil-Schacht mit Schachthals RWS01**
Menge: 1,000 St

**03.05.0005 Fertigteil-Schacht mit Schachthals SWS01**
Menge: 1,000 St

**03.05.0006 Fertigteil-Schacht mit Schachthals RWS02**
Menge: 1,000 St

**03.05.0007 Leitungskreuzung bis DA 110 mm freilegen, quer**
Menge: 10,000 m

**03.05.0008 Leitungskreuzung bis DA 110 mm sichern, quer**
Menge: 10,000 m

**03.05.0009 Boden unter Leitungen/Hindernissen ausheben**
Menge: 2,000 m3

**03.05.0010 Anschlussstutzen DN 150 - stufenlos einstellbar**
Menge: 2,000 St

**03.05.0011 Anschluss an neuen Seitenzulauf**
Menge: 5,000 St

**03.05.0012 Füllmat. Rohrzone D 15-20 cm**
Menge: 17,000 m3

**03.05.0013 Füllmat. einbauen für Gräben Tiefe bis 3,00 m**
Menge: 62,000 m3

**03.05.0014 Straßenablauf, Trockenschlamm, 30 x 50 cm, Pultform**
Menge: 2,000 St

**03.05.0015 Anschlussleitung aus PP Rohr DA 160, einschl. Bettung (RW blau)**
Menge: 72,000 m

**03.05.0016 Anschlussleitung aus PP Rohr DA 160, einschl. Bettung (SW braun)**
Menge: 105,000 m

**03.05.0017 Zulage PP Bögen DA 160**
Menge: 15,000 St

**03.05.0018 Zulage PP-Passrohr DA 160**
Menge: 10,000 St

**03.05.0019 Zulage Abzweiger PP DA 160**
Menge: 9,000 St

**03.05.0020 Lastplattendruckversuche gemäß ZTVE-St**
Menge: 2,000 St

**03.05.0021 Dränrohre PVC-U DN 100**
Menge: 130,000 m

#### Abschnitt 03.06 AUSSTATTUNG

**03.06.0001 Maibaumständer herstellen**
Menge: 1,000 St

**03.06.0002 Schirmleuchte herstellen**
Menge: 2,000 St

**03.06.0003 Fahrrad-Anlehnbügel**
Menge: 3,000 St

**03.06.0004 Doppelstabmattenzaun**
Menge: 7,000 m

**03.06.0005 Doppel-Drehflügeltor, feuervezinkt**
Menge: 1,000 St

**03.06.0006 Carpinus betulus H 3xv**
Menge: 5,000 m

**03.06.0007 Catalpa bignonioides 'Nana'**
Menge: 2,000 St

#### Abschnitt 03.07 TAGELOHNARBEITEN

**03.07.0001 Facharbeiter**
Menge: 5,000 h

**03.07.0002 Fachwerker**
Menge: 5,000 h

**03.07.0003 Bagger 15 t**
Menge: 5,000 h

**03.07.0004 Kompressor 6 m3/h**
Menge: 5,000 h

**03.07.0005 Allrad-LKW 8,5 t**
Menge: 5,000 h
